# Muro de betão armado para tanque de piscina

- Propriedade do ficheiro: CYPE INGENIEROS, S.A.
- Formato: FIEBDC-3/2002
- Âmbito geográfico: Angola
- Moeda: AOA
- Custos indirectos: 3.00 %
- IVA: 18.00 %

## U Infra-estruturas no logradouro

### UP Piscinas

#### UPG Tanques, vigas de borde e escadas

**UPG008** m³ Muro de betão armado para tanque de piscina.
Muro de betão armado para tanque de piscina de superfície plana, até 3 m de altura, realizado com betão C50/60 (XC3(P) + XD1(P)+ XF2(P); D25; S3; Cl 0,2) fabricado em central, e betonagem desde camião, e betonagem desde camião, e aço A400 NR, com uma quantidade aproximada de 22 kg/m³. Inclusive tubos de PVC para passagem de instalações, arame de atar e separadores.
Critérios considerados na determinação do preço da unidade de obra: O preço inclui a elaboração e o montagem da armadura no local definitivo da sua colocação em obra, mas não inclui a cofragem.
Inclui: Marcação da fundação do muro. Colocação das armaduras com separadores homologados. Resolução de juntas de construção. Betonagem e compactação do betão. Cura do betão. Reparação de defeitos superficiais, se for necessário.
Critério de medição de projecto: Volume medido sobre a secção teórica de cálculo, segundo documentação gráfica de Projecto.
Critério de medição de obra: Medir-se-á o volume teórico executado segundo especificações de Projecto.

| Código | Un | Descrição | Rendimento | Preço | Importância |
|---|---|---|---|---|---|
| mt07aco020d | Ud | Separador homologado para muros. (material) | 8.000 | 13.04 | 104.32 |
| mt07aco040e | kg | Aço em varões nervurados, A400 NR, fornecido em obra em varões sem elaborar, de vários diâmetros. (material) | 22.440 | 273.06 | 6127.47 |
| mt08var050 | kg | Arame galvanizado para atar, de 1,30 mm de diâmetro. (material) | 0.286 | 279.70 | 79.99 |
| mt36tie010da | m | Tubo de PVC, série B, de 75 mm de diâmetro e 3 mm de espessura, com extremo abocardado, segundo NP EN 1329-1. (material) | 0.050 | 3971.29 | 198.56 |
| mt10haf020fqirc | m³ | Betão C50/60 (XC3(P) + XD1(P) + XF2(P); D25; S3; Cl 0,2), fabricado em central, segundo NP EN 206. (material) | 1.050 | 33066.07 | 34719.37 |
| op00ciz020 |  | Guilhotina para aço em varões nervurados. | 1.000 | 0.00 | 0.00 |
| op00ata010 |  | Máquina de amarrar ferro. | 1.000 | 0.00 | 0.00 |
| au00auh020 |  | Calha para descarga do betão. | 1.000 | 0.00 | 0.00 |
| au00auh040 |  | Vibrador de betão, eléctrico. | 1.000 | 0.00 | 0.00 |
| mo043 | h | Oficial de 1ª armador de ferro. (mão de obra) | 0.317 | 1070.79 | 339.44 |
| mo090 | h | Ajudante de armador de ferro. (mão de obra) | 0.404 | 629.14 | 254.17 |
| mo045 | h | Oficial de 1ª estruturista, em trabalhos de betonagem. (mão de obra) | 0.092 | 1070.79 | 98.51 |
| mo092 | h | Ajudante de estruturista, em trabalhos de betonagem. (mão de obra) | 0.367 | 629.14 | 230.89 |
| % | % | Custos directos complementares | 2 % | 42152.72 | 843.05 |
|  |  | Custos directos |  |  | 42995.77 |
