# Betão projectado, para tanque de piscina

- Propriedade do ficheiro: CYPE INGENIEROS, S.A.
- Formato: FIEBDC-3/2002
- Âmbito geográfico: Angola
- Moeda: AOA
- Custos indirectos: 3.00 %
- IVA: 18.00 %

## U Infra-estruturas no logradouro

### UP Piscinas

#### UPG Tanques, vigas de borde e escadas

**UPG010** m² Betão projectado, para tanque de piscina.
Betão C30/37 (XC2(P) + XD2(P); D12; S3; Cl 0,4), projectado por via húmida para formação de paramento horizontal de tanque de piscina, de 20 cm de espessura, com dupla malha electrossoldada AR55 100x300 mm de aço A500 EL, e armadura de reforço de aço A400 NR, quantidade 4 kg/m³, sem juntas de dilatação. Inclusive arame de atar e separadores.
Inclui: Preparação da superfície suporte. Colocação da malha electrossoldada. Colocação da armadura de reforço. Projecção do betão em camadas sucessivas.
Critério de medição de projecto: Superfície medida segundo documentação gráfica de Projecto.
Critério de medição de obra: Medir-se-á a superfície realmente executada segundo especificações de Projecto.

| Código | Un | Descrição | Rendimento | Preço | Importância |
|---|---|---|---|---|---|
| mt07ame020ggc | m² | Malha electrossoldada AR55 100x300 mm, com arames longitudinais de 5,5 mm de diâmetro e arames transversais de 4,2 mm de diâmetro, aço A500 EL. (material) | 2.200 | 777.33 | 1710.13 |
| mt07aco040e | kg | Aço em varões nervurados, A400 NR, fornecido em obra em varões sem elaborar, de vários diâmetros. (material) | 4.200 | 273.06 | 1146.85 |
| mt08var050 | kg | Arame galvanizado para atar, de 1,30 mm de diâmetro. (material) | 0.048 | 279.70 | 13.43 |
| mt07aco020d | Ud | Separador homologado para muros. (material) | 4.000 | 13.04 | 52.16 |
| mt10hes200b | m³ | Betão para projectar, C30/37 (XC2(P) + XD2(P); D12; S3; Cl 0,4), com uma dosagem de cimento de 400 kg/m³, fabricado em central, segundo NP EN 14487-1. (material) | 0.205 | 21366.55 | 4380.14 |
| mq06gun010 | h | Máquina para projectar betão por via húmida 33 kW. (equipamento) | 0.930 | 3823.20 | 3555.58 |
| mo043 | h | Oficial de 1ª armador de ferro. (mão de obra) | 0.105 | 1070.79 | 112.43 |
| mo090 | h | Ajudante de armador de ferro. (mão de obra) | 0.110 | 629.14 | 69.21 |
| mo041 | h | Oficial de 1ª construção de obra civil. (mão de obra) | 0.738 | 1028.94 | 759.36 |
| mo087 | h | Ajudante de construção de obra civil. (mão de obra) | 0.312 | 604.97 | 188.75 |
| % | % | Custos directos complementares | 3 % | 11988.04 | 359.64 |
|  |  | Custos directos |  |  | 12347.68 |
