# Degraus de escada para tanque de piscina

- Propriedade do ficheiro: CYPE INGENIEROS, S.A.
- Formato: FIEBDC-3/2002
- Âmbito geográfico: Angola
- Moeda: AOA
- Custos indirectos: 3.00 %
- IVA: 18.00 %

## U Infra-estruturas no logradouro

### UP Piscinas

#### UPG Tanques, vigas de borde e escadas

**UPG040** m Degraus de escada para tanque de piscina.
Degraus de escada rectos para tanque de piscina, realizados com tijolos cerâmicos furados duplos, para revestir, 30x20x11 cm, com juntas de 10 mm de espessura, assentes com argamassa de cimento confeccionada em obra, com 300 kg/m³ de cimento, cor cinzento, dosificação 1:5, fornecida em sacos.
Critérios considerados na determinação do preço da unidade de obra: O preço não inclui o revestimento.
Inclui: Limpeza e preparação da superfície de apoio. Marcação. Preparação da argamassa. Colocação das peças por fiadas a nível.
Critério de medição de projecto: Comprimento medido segundo documentação gráfica de Projecto.
Critério de medição de obra: Medir-se-á o comprimento realmente executado segundo especificações de Projecto.

| Código | Un | Descrição | Rendimento | Preço | Importância |
|---|---|---|---|---|---|
| mt04lpt010d | Ud | Tijolo cerâmico furado duplo, para revestir, 30x20x11 cm, para utilização em alvenaria protegida (peça P), densidade 670 kg/m³, segundo NP EN 771-1. (material) | 9.000 | 42.43 | 381.87 |
| mt08aaa010a | m³ | Água. (material) | 0.004 | 279.70 | 1.12 |
| mt01arg005a | t | Areia de pedreira, para argamassa preparada em obra. (material) | 0.015 | 2992.57 | 44.89 |
| mt08cem000l | kg | Cimento cinzento em sacos. (material) | 2.849 | 18.65 | 53.13 |
| mq06hor010 | h | Betoneira eléctrica com uma capacidade de amassadura de 160 l. (equipamento) | 0.007 | 907.30 | 6.35 |
| op00amo010 |  | Rebarbadora. | 1.000 | 0.00 | 0.00 |
| mo041 | h | Oficial de 1ª construção de obra civil. (mão de obra) | 0.266 | 1028.94 | 273.70 |
| mo087 | h | Ajudante de construção de obra civil. (mão de obra) | 0.220 | 604.97 | 133.09 |
| % | % | Custos directos complementares | 2 % | 894.15 | 17.88 |
|  |  | Custos directos |  |  | 912.03 |
