# Ensaio de inertes

- Propriedade do ficheiro: CYPE INGENIEROS, S.A.
- Formato: FIEBDC-3/2002
- Âmbito geográfico: Angola
- Moeda: AOA
- Custos indirectos: 3.00 %
- IVA: 18.00 %

## X Controlo de qualidade e ensaios

### XT Terras e inertes

#### XTA Inertes

**XTA010** Ud Ensaio de inertes.
Ensaios a realizar em laboratório acreditado na área técnica correspondente, sobre uma amostra de inertes, recolhida em obra, para a determinação das seguintes características: granulometria segundo EN 933-1 e NP EN 933-2, estabilidade face a soluções de sulfato de magnésio segundo EN 1367-2, equivalente de areia segundo EN 933-8. Incluindo deslocamento à obra, recolha de amostra e relatório de resultados.
Inclui: Deslocamento à obra. Recolha de amostras. Realização dos ensaios. Redacção de relatório dos resultados dos ensaios realizados.
Critério de medição de projecto: Ensaio a realizar, segundo documentação do Plano de controlo de qualidade.

| Código | Un | Descrição | Rendimento | Preço | Importância |
|---|---|---|---|---|---|
| mt49ari010 | Ud | Análise granulométrica por peneiração de uma amostra de agregado para betão segundo EN 933-1 e NP EN 933-2, inclusive deslocamento à obra, recolha de amostra e relatório de resultados. (material) | 1.000 | 63409.71 | 63409.71 |
| mt49ari090 | Ud | Ensaio para determinar a estabilidade face a soluções de sulfato de magnésio de uma amostra de agregado, segundo EN 1367-2, inclusive deslocamento à obra, recolha de amostra e relatório de resultados. (material) | 1.000 | 197541.53 | 197541.53 |
| mt49ari120 | Ud | Ensaio para determinar o equivalente de areia de uma amostra de agregado para betão, segundo EN 933-8, inclusive deslocamento à obra, recolha de amostra e relatório de resultados. (material) | 1.000 | 54468.38 | 54468.38 |
| % | % | Custos directos complementares | 2 % | 315419.62 | 6308.39 |
|  |  | Custos directos |  |  | 321728.01 |
