# Batente para protecção de camiões durante a descarga em bordos de escavação

- Propriedade do ficheiro: CYPE INGENIEROS, S.A.
- Formato: FIEBDC-3/2002
- Âmbito geográfico: Angola
- Moeda: AOA
- Custos indirectos: 3.00 %
- IVA: 18.00 %

## Y Segurança e saúde

### YC Sistemas de protecção colectiva

#### YCB Delimitação e protecção de bordos de escavação

**YCB060** m Batente para protecção de camiões durante a descarga em bordos de escavação.
Protecção face à queda de camiões em bordos de escavação, durante os trabalhos de descarga directa de betão ou materiais de enchimento, formada por batente composto por 2 pranchões de madeira de pinho de 25x7,5 cm, amortizáveis em 4 utilizações e perfis de aço EN 10025 S355JR, laminado a quente, da série IPN 200, com camada de primário anticorrosivo, de 1 m de comprimento, cravados no terreno cada 2,0 m, amortizáveis em 150 utilizações. Inclusive elementos de aço para o samblagem dos pranchões.
Critério de medição de projecto: Comprimento medido segundo Plano de Segurança e Saúde.
Critério de medição de obra: Será medido o comprimento realmente montado segundo especificações do Plano de Segurança e Saúde.

| Código | Un | Descrição | Rendimento | Preço | Importância |
|---|---|---|---|---|---|
| mt50spa050o | m³ | Pranchão de madeira de pinho, dimensões 25x7,5 cm. (material) | 0.009 | 522211.60 | 4699.90 |
| mt07emr511a | kg | Ferragens de aço galvanizado tipo DX51D+Z275N e parafusos rosca-chapa de aço zincado, para samblagem de estruturas de madeira, para classes de serviço 1 e 2 segundo NP EN 1995-1-1. (material) | 0.500 | 2376.97 | 1188.49 |
| mt07ala110Ba | m | Perfil de aço EN 10025 S355JR, série IPN 200, laminado a quente, para aplicações estruturais. Trabalhado e montado em oficina, para colocar em obra. (material) | 0.005 | 12307.28 | 61.54 |
| mt27pfi010 | l | Primário de secagem rápida, formulado com resinas alquídicas modificadas e fosfato de zinco. (material) | 0.002 | 5707.23 | 11.41 |
| mo119 | h | Oficial de 1ª Segurança e Saúde. (mão de obra) | 0.131 | 1028.94 | 134.79 |
| mo120 | h | Operário Segurança e Saúde. (mão de obra) | 0.131 | 581.64 | 76.19 |
| % | % | Custos directos complementares | 2 % | 6172.32 | 123.45 |
|  |  | Custos directos |  |  | 6295.77 |
