# Sinal provisório de obra

- Propriedade do ficheiro: CYPE INGENIEROS, S.A.
- Formato: FIEBDC-3/2002
- Âmbito geográfico: Angola
- Moeda: AOA
- Custos indirectos: 3.00 %
- IVA: 18.00 %

## Y Segurança e saúde

### YS Sinalização provisória de obras

#### YSV Sinalização vertical

**YSV010** Ud Sinal provisório de obra.
Fornecimento, colocação e desmontagem de sinal provisório de obra de chapa de aço galvanizado, de indicação, rectangular, 60x90 cm, com retro-reflexão nível 1 (E.G.), amortizável em 5 utilizações, com poste de aço galvanizado de 145 cm de altura, amortizável em 5 utilizações e pé portátil, amortizável em 5 utilizações. Inclusive manutenção em condições seguras durante todo o período de tempo necessário.
Critério de medição de projecto: Número de unidades previstas, segundo Plano de Segurança e Saúde.
Critério de medição de obra: Medir-se-á o número de unidades realmente colocadas segundo especificações do Plano de Segurança e Saúde.

| Código | Un | Descrição | Rendimento | Preço | Importância |
|---|---|---|---|---|---|
| mt50les010ra | Ud | Sinal provisório de obra de chapa de aço galvanizado, de indicação, rectangular, 60x90 cm, com retro-reflexão nível 1 (E.G.), segundo o Decreto Regulamentar n.º 22-A/98. (material) | 0.200 | 124320.61 | 24864.12 |
| mt50les040a | Ud | Poste de aço galvanizado de 80x40x2 mm e 145 cm de altura. (material) | 0.200 | 23970.36 | 4794.07 |
| mt50les060 | Ud | Pé portátil em cruz de aço galvanizado, para sinal provisório de obra. (material) | 0.200 | 17977.78 | 3595.56 |
| mo120 | h | Operário Segurança e Saúde. (mão de obra) | 0.262 | 581.64 | 152.39 |
| % | % | Custos directos complementares | 2 % | 33406.14 | 668.12 |
|  |  | Custos directos |  |  | 34074.26 |
