# Calha protectora para alojamento de cabos eléctricos e de telecomunicação

- Propriedade do ficheiro: CYPE Ingenieros S.A.
- Formato: FIEBDC-3/2016
- Programa: Generador de precios de la construcción. CYPE Ingenieros, S.A.
- Data: 15/06/2024
- Âmbito geográfico: Angola
- Moeda: AOA
- Custos indirectos: 3 %
- IVA: 18 %

## I Instalações

### IE Eléctricas

#### IEO Canalizações

**IEO030** m Calha protectora para alojamento de cabos eléctricos e de telecomunicação.
Calha protectora de PVC, cor branca RAL 9010, de 30x40 mm, propriedades eléctricas: isolante, não propagador da chama, com graus de protecção IP4X e IK08, estável contra os raios UV e com bom comportamento à intempérie e face à acção dos agentes químicos, com 1 compartimento.
Inclui: Marcação. Colocação e fixação.
Critério de medição de projecto: Comprimento medido segundo documentação gráfica de Projecto.
Critério de medição de obra: Medir-se-á o comprimento realmente executado segundo especificações de Projecto.

| Código | Un | Descrição | Rendimento | Preço | Importância |
|---|---|---|---|---|---|
| mt35une101bc | m | Calha protectora de PVC, cor branca RAL 9010, de 30x40 mm, propriedades eléctricas: isolante, não propagador da chama, com graus de protecção IP4X e IK08, estável contra os raios UV e com bom comportamento à intempérie e face à acção dos agentes químicos, segundo NP EN 50085-1, fornecida em tramos de 3 m de comprimento, com filme de protecção, para alojamento de cabos eléctricos e de telecomunicação, com pontes. (material) | 1 | 9030.62 | 9030.620 |
| mo003 | h | Oficial de 1ª electricista. (mão de obra) | 0.141 | 1057.3 | 149.079 |
| mo102 | h | Ajudante de electricista. (mão de obra) | 0.07 | 603.82 | 42.267 |
| % | % | Custos directos complementares | 2 % | 9221.966 | 184.439 |
|  |  | Custos directos |  |  | 9406.405 |
