# Peça para calha protectora para alojamento de mecanismos e cabos eléctricos e de telecomunicação

- Propriedade do ficheiro: CYPE Ingenieros S.A.
- Formato: FIEBDC-3/2016
- Programa: Generador de precios de la construcción. CYPE Ingenieros, S.A.
- Data: 15/06/2024
- Âmbito geográfico: Angola
- Moeda: AOA
- Custos indirectos: 3 %
- IVA: 18 %

## I Instalações

### IE Eléctricas

#### IEO Canalizações

**IEO036** Ud Peça para calha protectora para alojamento de mecanismos e cabos eléctricos e de telecomunicação.
Adaptador de um elemento para mecanismo modular, Niessen Zenit, de PVC, cor branca RAL 9010, para calha protectora com tampa de 65 mm de largura.
Inclui: Marcação. Colocação.
Critério de medição de projecto: Número de unidades previstas, segundo documentação gráfica de Projecto.
Critério de medição de obra: Medir-se-á o número de unidades realmente executadas segundo especificações de Projecto.

| Código | Un | Descrição | Rendimento | Preço | Importância |
|---|---|---|---|---|---|
| mt35une220aa | Ud | Adaptador de um elemento para mecanismo modular, Niessen Zenit, de PVC, cor branca RAL 9010, para calha protectora com tampa de 65 mm de largura, para colocar à pressão. (material) | 1 | 2975.61 | 2975.610 |
| mo003 | h | Oficial de 1ª electricista. (mão de obra) | 0.077 | 1057.3 | 81.412 |
| mo102 | h | Ajudante de electricista. (mão de obra) | 0.077 | 603.82 | 46.494 |
| % | % | Custos directos complementares | 2 % | 3103.516 | 62.070 |
|  |  | Custos directos |  |  | 3165.586 |
