# Caixilharia exterior de alumínio

- Propriedade do ficheiro: CYPE Ingenieros S.A.
- Formato: FIEBDC-3/2016
- Programa: Generador de precios de la construcción. CYPE Ingenieros, S.A.
- Data: 15/06/2024
- Âmbito geográfico: Angola
- Moeda: AOA
- Custos indirectos: 3 %
- IVA: 18 %

## L Vãos

### LC Caixilharias

#### LCL De alumínio

**LCL060** Ud Caixilharia exterior de alumínio.
Janela de alumínio, gama básica, duas folhas de batente, com abertura para o interior, dimensões 2400x1050 mm, acabamento lacado cor branca, com o selo QUALICOAT, que garante a espessura e a qualidade do processo de lacagem, composta de folha de 48 mm e aro de 40 mm, bites, rebaixo, juntas de estanquidade de EPDM, puxador e ferragens, segundo NP EN 14351-1; coeficiente de transmissão térmica do aro: Uh,m = desde 5,7 W/(m²°C); espessura máxima do envidraçado: 26 mm, com classificação à permeabilidade ao ar classe 4, segundo EN 12207, classificação à estanquidade à água classe 9A, segundo EN 12208, e classificação à resistência à carga do vento classe C5, segundo EN 12210, sem pré-aro e sem persiana. Inclusive ganchos para a fixação da caixilharia, vedante adesivo e silicone neutro para vedação perimetral das juntas exterior e interior, entre a caixilharia e a obra.
Critérios considerados na determinação do preço da unidade de obra: O preço não inclui o assentamento da caixilharia.
Inclui: Ajuste final das folhas. Vedação perimetral da junta entre a caixilharia exterior e o paramento.
Critério de medição de projecto: Número de unidades previstas, segundo documentação gráfica de Projecto.
Critério de medição de obra: Medir-se-á o número de unidades realmente executadas segundo especificações de Projecto.

| Código | Un | Descrição | Rendimento | Preço | Importância |
|---|---|---|---|---|---|
| mt25pfx140aqla | Ud | Janela de alumínio, gama básica, duas folhas de batente, com abertura para o interior, dimensões 2400x1050 mm, acabamento lacado cor branca, com o selo QUALICOAT, que garante a espessura e a qualidade do processo de lacagem, composta de folha de 48 mm e aro de 40 mm, bites, rebaixo, juntas de estanquidade de EPDM, puxador e ferragens, segundo NP EN 14351-1; coeficiente de transmissão térmica do aro: Uh,m = desde 5,7 W/(m²°C); espessura máxima do envidraçado: 26 mm, com classificação à permeabilidade ao ar classe 4, segundo EN 12207, classificação à estanquidade à água classe 9A, segundo EN 12208, e classificação à resistência à carga do vento classe C5, segundo EN 12210. (material) | 1 | 739611.19 | 739611.190 |
| mt22www010a | Ud | Cartucho de 290 ml de vedante adesivo monocomponente, neutro, súper elástico, à base de polímero MS, cor branco, com resistência à intempérie e aos raios UV e alongamento até à rotura 750%. (material) | 1.173 | 6289.85 | 7377.994 |
| mt22www050a | Ud | Cartucho de 300 ml de silicone neutro oxímico, de elasticidade permanente e cura rápida, cor branca, intervalo de temperatura de trabalho de -60 a 150°C, com resistência aos raios UV, dureza Shore A aproximada de 22, segundo EN ISO 868 e alongamento na rotura >= 800%, segundo EN ISO 8339. (material) | 0.552 | 5624 | 3104.448 |
| mo018 | h | Oficial de 1ª serralheiro. (mão de obra) | 2.266 | 1042.42 | 2362.124 |
| mo059 | h | Ajudante de serralheiro. (mão de obra) | 1.654 | 606.12 | 1002.522 |
| % | % | Custos directos complementares | 2 % | 753458.278 | 15069.166 |
|  |  | Custos directos |  |  | 768527.444 |

Resíduos:
- colocação: mt22www010a; factor de resíduo 0.06
- colocação: mt22www050a; factor de resíduo 0.06

## Recursos

**mt25pfx140aqla** Ud Janela de alumínio
Dados técnicos: Custo energético 2548.752 MJ; Emissão de CO2 179.692 kg
Resíduos:
- embalagem: re150101 Embalagens de papel e cartão. (componente de resíduo); rendimento 0.181 kg; Código LER 15 01 01; Massa do elemento 1 kg; Volume 0.001333 m3
- embalagem: re170201 Madeira. (componente de resíduo); rendimento 0.101 kg; Código LER 17 02 01; Massa do elemento 1 kg; Volume 0.000909 m3
- embalagem: re170203 Plástico. (componente de resíduo); rendimento 0.129 kg; Código LER 17 02 03; Massa do elemento 1 kg; Volume 0.001667 m3
- embalagem: re170604 Materiais de isolamento não abrangidos em 17 06 01 e 17 06 03. (componente de resíduo); rendimento 0.026 kg; Código LER 17 06 04; Massa do elemento 1 kg; Volume 0.001667 m3

**mt22www010a** Ud Cartucho de 290 ml de vedante adesivo monocomponente
Dados técnicos: Custo energético 70.388 MJ; Emissão de CO2 3.428 kg; Código LER 17 09 04; Massa do elemento 0.421 kg; Volume 0.000281 m3
Resíduos:
- embalagem: re170203 Plástico; rendimento 0.1 kg

**mt22www050a** Ud Cartucho de 300 ml de silicone neutro oxímico
Dados técnicos: Custo energético 61.288 MJ; Emissão de CO2 2.605 kg; Código LER 17 09 04; Massa do elemento 0.3 kg; Volume 0.0002 m3
Resíduos:
- embalagem: re170203 Plástico; rendimento 0.1 kg
