# Cobertura plana acessível, não ventilada, com pavimento fixo, tipo convencional, para tráfego pedonal privado. Impermeabilização com lâminas asfálticas, tipo bicamada

- Propriedade do ficheiro: CYPE Ingenieros S.A.
- Formato: FIEBDC-3/2016
- Programa: Generador de precios de la construcción. CYPE Ingenieros, S.A.
- Data: 15/06/2024
- Âmbito geográfico: Angola
- Moeda: AOA
- Custos indirectos: 3 %
- IVA: 18 %

## Q Coberturas

### QA Planas acessíveis, não ventiladas

#### QAB Com pavimento fixo, para tráfego pedonal privado

**QAB012** m² Cobertura plana acessível, não ventilada, com pavimento fixo, tipo convencional, para tráfego pedonal privado. Impermeabilização com lâminas asfálticas, tipo bicamada.
Cobertura plana acessível, não ventilada, com pavimento fixo, tipo convencional, pendente de 1% a 5%, para tráfego pedonal privado. FORMAÇÃO DE PENDENTES: com guias de rincões, laroz e juntas com mestras de tijolo cerâmico furado duplo e camada de argila expandida, descarregada a seco e consolidada na superfície com leitada de cimento, proporcionando uma resistência à compressão de 1 MPa e com uma condutibilidade térmica de 0,087 W/(m°C), com espessura média de 10 cm; com camada de regularização de argamassa de cimento, confeccionada em obra, dosificação 1:6 de 4 cm de espessura, acabamento afagado; ISOLAMENTO TÉRMICO: painel rígido de lã mineral hidrofugada; CAMADA SEPARADORA SOB CAMADA DE REFORÇO: geotêxtil não tecido composto por fibras de poliéster entrelaçadas, (150 g/m²); CAMADA DE REFORÇO: argamassa de cimento CEM II/B-L 32,5 N tipo M-10 de 4 cm de espessura; IMPERMEABILIZAÇÃO: tipo bicamada, colada, composta por uma membrana de betume modificado com elastómero SBS, LBM(SBS)-30-FV e uma membrana de betume modificado com elastómero SBS, LBM(SBS)-30-FP, totalmente coladas com maçarico, sem coincidir as suas juntas; CAMADA SEPARADORA SOB PROTECÇÃO: geotêxtil não tecido composto por fibras de poliéster entrelaçadas, (200 g/m²); CAMADA DE PROTECÇÃO: pavimento de ladrilhos cerâmicos de grés rústico, 20x20 cm colocados em camada fina com cimento cola de presa normal, C1 sem nenhuma característica adicional, cor cinzento, sobre uma camada de regularização de argamassa de cimento, confeccionada em obra, dosificação 1:6, de 4 cm de espessura, enchimento de juntas com argamassa de juntas cimentosa melhorada, com absorção de água reduzida e resistência elevada à abrasão tipo CG 2 W A, cor vermelho, para juntas de 2 a 15 mm. Inclusive cruzetas de PVC.
Critérios considerados na determinação do preço da unidade de obra: O preço não inclui a execução e a vedação das juntas nem a execução de remates nos encontros com paramentos e drenagens.
Inclui: Marcação dos pontos singulares. Marcação das pendentes e traçado de rincões, larozes e juntas. Formação de pendentes com guias de rincões, laroz e juntas com mestras de tijolo. Enchimento de juntas com poliestireno expandido. Descarga a seco da argila expandida até alcançar o nível das mestras, e consolidação com leitada de cimento. Descarga, espalhamento e nivelamento da argamassa de regularização. Revisão da superfície base na qual se realiza a fixação do isolamento de acordo com as exigências da técnica a utilizar. Corte, ajuste e colocação do isolamento. Colocação da camada separadora sob camada de reforço. Execução da base de argamassa. Limpeza e preparação da superfície. Colocação da impermeabilização. Colocação da camada separadora sob protecção. Colocação, espalhamento e nivelamento do material de fixação ou nivelação. Marcação das juntas do pavimento. Implantação do pavimento e formação de juntas e pontos singulares. Colocação dos ladrilhos com junta aberta. Vedação de juntas de pavimento e perimetrais. Enchimento de juntas do pavimento.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3 | 41.79 | 125.370 |
| mt01arl030a | m³ | Argila expandida, fornecida em sacos, segundo NP EN 13055-1. (material) | 0.1 | 24022.2 | 2402.220 |
| mt09lec020b | m³ | Leitada de cimento CEM II/B-L 32,5 N 1/3. (material) | 0.01 | 20995.56 | 209.956 |
| mt16pea020b | m² | Painel rígido de poliestireno expandido, segundo NP EN 13163, bordo lateral recto, de 20 mm de espessura, resistência térmica 0,55 m²°C/W, condutibilidade térmica 0,036 W/(m°C), para junta de dilatação. (material) | 0.01 | 1593.26 | 15.933 |
| mt08aaa010a | m³ | Água. (material) | 0.016 | 279.7 | 4.475 |
| mt01arg005a | t | Areia de pedreira, para argamassa preparada em obra. (material) | 0.13 | 2992.57 | 389.034 |
| mt08cem000l | kg | Cimento cinzento em sacos. (material) | 20 | 18.65 | 373.000 |
| mt16lrc010ac | m² | Painel rígido de lã mineral hidrofugada, segundo EN 13162, de 50 mm de espessura, resistência térmica >= 1,3 m²°C/W, condutibilidade térmica 0,038 W/(m°C), Euroclasse A1 de reacção ao fogo segundo NP EN 13501-1. (material) | 1.05 | 22605.39 | 23735.660 |
| mt14gsa020bc | m² | Geotêxtil não tecido composto por fibras de poliéster entrelaçadas, com uma resistência à tracção longitudinal de 1,88 kN/m, uma resistência à tracção transversal de 1,49 kN/m, uma abertura de cone ao ensaio de perfuração dinâmica segundo NP EN ISO 13433 inferior a 40 mm, resistência CBR ao punçoamento 0,3 kN e uma massa superficial de 150 g/m², segundo EN 13252. (material) | 1.05 | 807.34 | 847.707 |
| mt09mor010e | m³ | Argamassa de cimento CEM II/B-L 32,5 N tipo M-10, confeccionada em obra com 320 kg/m³ de cimento e uma proporção em volume 1/4. (material) | 0.04 | 24855.3 | 994.212 |
| mt14lba010c | m² | Membrana de betume modificado com elastómero SBS, LBM(SBS)-30-FP, de 2,5 mm de espessura, massa nominal 3 kg/m², com armadura de feltro de poliéster não tecido de 160 g/m², de superfície não protegida. Segundo EN 13707. (material) | 1.1 | 6585.55 | 7244.105 |
| mt14lba010a | m² | Membrana de betume modificado com elastómero SBS, LBM(SBS)-30-FV, de 2,5 mm de espessura, massa nominal 3 kg/m², com armadura de feltro de fibra de vidro de 60 g/m², de superfície não protegida. Segundo EN 13707. (material) | 1.1 | 5709.02 | 6279.922 |
| mt14gsa020ce | m² | Geotêxtil não tecido composto por fibras de poliéster entrelaçadas, com uma resistência à tracção longitudinal de 1,63 kN/m, uma resistência à tracção transversal de 2,08 kN/m, uma abertura de cone ao ensaio de perfuração dinâmica segundo NP EN ISO 13433 inferior a 27 mm, resistência CBR ao punçoamento 0,4 kN e uma massa superficial de 200 g/m², segundo EN 13252. (material) | 1.05 | 1107.2 | 1162.560 |
| mt09mcr021g | kg | Cimento cola de presa normal, C1, segundo NP EN 12004, cor cinzento. (material) | 4 | 65.26 | 261.040 |
| mt18bcr010he800 | m² | Ladrilho cerâmico de grés rústico, 20x20 cm, 8,00Kz/m², capacidade de absorção de água 3%<=E<6%, grupo AII, segundo NP EN 14411, resistência ao deslizamento maior que 45 segundo ENV 12633. (material) | 1.05 | 7153.12 | 7510.776 |
| mt18acc050b | Ud | Cruzetas de PVC para separação entre 3 e 15 mm. (material) | 14 | 29.73 | 416.220 |
| mt18rcr010a300 | m | Rodapé cerâmico de grés rústico, de 7 cm de largura, 3,00Kz/m. (material) | 0.4 | 2682.42 | 1072.968 |
| mt09mcp020bH | kg | Argamassa de juntas cimentosa melhorada, com absorção de água reduzida e resistência elevada à abrasão, tipo CG2 W A, segundo EN 13888, cor vermelho, para juntas de 2 a 15 mm, à base de cimento de alta resistência, inertes seleccionados, aditivos especiais e pigmentos, com efeito anti-caruncho, anti-verdete e preventivo das eflorescências, hidrorrepelente, especial para enchimento de juntas de todo tipo de peças cerâmicas e pedras naturais em zonas de proliferação de microrganismos. (material) | 0.03 | 271.3 | 8.139 |
| mq06hor010 | h | Betoneira eléctrica com uma capacidade de amassadura de 160 l. (equipamento) | 0.065 | 907.3 | 58.975 |
| mo020 | h | Oficial de 1ª construção. (mão de obra) | 0.129 | 1028.94 | 132.733 |
| mo113 | h | Operário não qualificado construção. (mão de obra) | 1.334 | 581.64 | 775.908 |
| mo029 | h | Oficial de 1ª aplicador de lâminas impermeabilizantes. (mão de obra) | 0.301 | 1028.94 | 309.711 |
| mo067 | h | Ajudante de aplicador de lâminas impermeabilizantes. (mão de obra) | 0.301 | 604.97 | 182.096 |
| mo054 | h | Oficial de 1ª montador de isolamentos. (mão de obra) | 0.072 | 1057.3 | 76.126 |
| mo101 | h | Ajudante de montador de isolamentos. (mão de obra) | 0.072 | 604.97 | 43.558 |
| mo023 | h | Oficial de 1ª ladrilhador. (mão de obra) | 0.574 | 1028.94 | 590.612 |
| mo061 | h | Ajudante de ladrilhador. (mão de obra) | 0.287 | 604.97 | 173.626 |
| % | % | Custos directos complementares | 2 % | 55396.642 | 1107.933 |
|  |  | Custos directos |  |  | 56504.575 |

Resíduos:
- colocação: mt04lpt010c; factor de resíduo 0.0516306
- colocação: mt01arl030a Argila expandida, fornecida em sacos, segundo NP EN 13055-1; factor de resíduo 0.003
- colocação: mt09lec020b Leitada de cimento CEM II/B-L 32,5 N 1/3; factor de resíduo 0.0036
- colocação: mt16pea020b; factor de resíduo 0.048
- colocação: mt01arg005a Areia de pedreira, para argamassa preparada em obra; factor de resíduo 0.00501329
- colocação: mt08cem000l Cimento cinzento em sacos; factor de resíduo 0.0189
- colocação: mt16lrc010ac; factor de resíduo 0.024
- colocação: mt14gsa020bc; factor de resíduo 0.07
- colocação: mt09mor010e; factor de resíduo 0.0036
- colocação: mt14lba010c; factor de resíduo 0.07
- colocação: mt14lba010a; factor de resíduo 0.07
- colocação: mt14gsa020ce; factor de resíduo 0.07
- colocação: mt09mcr021g Cimento cola de presa normal, C1, segundo NP EN 12004, cor cinzento; factor de resíduo 0.07
- colocação: mt18bcr010he800; factor de resíduo 0.0374205
- colocação: mt18rcr010a300 Rodapé cerâmico de grés rústico, de 7 cm de largura, 3,00Kz/m; factor de resíduo 0.0385
- colocação: mt09mcp020bH; factor de resíduo 0.07

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt01arl030a** m³ Argila expandida, fornecida em sacos, segundo NP EN 13055-1
Dados técnicos: Custo energético 1051.540 MJ; Emissão de CO2 67.918 kg; Código LER 01 04 09; Massa do elemento 350 kg; Volume 0.21875 m3
Resíduos:
- embalagem: re170203 Plástico; rendimento 1.75 kg

**mt09lec020b** m³ Leitada de cimento CEM II/B-L 32,5 N 1/3
Dados técnicos: Custo energético 3724.000 MJ; Emissão de CO2 323.000 kg; Código LER 17 01 01; Massa do elemento 1900 kg; Volume 1.266667 m3

**mt16pea020b** m² Painel rígido de poliestireno expandido
Dados técnicos: Custo energético 57.501 MJ; Emissão de CO2 1.999 kg; Código LER 17 06 04; Massa do elemento 0.6 kg; Volume 0.001 m3
Resíduos:
- embalagem: re170203 Plástico; rendimento 0.024 kg

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt16lrc010ac** m² Painel rígido de lã mineral hidrofugada
Dados técnicos: Custo energético 436.719 MJ; Emissão de CO2 11.414 kg; Código LER 17 06 04; Massa do elemento 7.5 kg; Volume 0.0125 m3
Resíduos:
- embalagem: re170203 Plástico; rendimento 0.034 kg

**mt14gsa020bc** m² Geotêxtil não tecido composto por fibras de poliéster entrelaçadas
Dados técnicos: Custo energético 8.742 MJ; Emissão de CO2 0.453 kg; Código LER 17 06 04; Massa do elemento 0.15 kg; Volume 0.00025 m3
Resíduos:
- embalagem: re170203 Plástico; rendimento 0.024 kg

**mt09mor010e** m³ Argamassa de cimento CEM II/B-L 32,5 N tipo M-10
Dados técnicos: Custo energético 3724.000 MJ; Emissão de CO2 323.000 kg; Código LER 17 01 01; Massa do elemento 1900 kg; Volume 1.266667 m3

**mt14lba010c** m² Membrana de betume modificado com elastómero SBS
Dados técnicos: Custo energético 176.114 MJ; Emissão de CO2 4.981 kg; Código LER 17 03 02; Massa do elemento 3 kg; Volume 0.003 m3
Resíduos:
- embalagem: re170203 Plástico; rendimento 0.05 kg

**mt14lba010a** m² Membrana de betume modificado com elastómero SBS
Dados técnicos: Custo energético 176.114 MJ; Emissão de CO2 4.981 kg; Código LER 17 03 02; Massa do elemento 3 kg; Volume 0.003 m3
Resíduos:
- embalagem: re170203 Plástico; rendimento 0.05 kg

**mt14gsa020ce** m² Geotêxtil não tecido composto por fibras de poliéster entrelaçadas
Dados técnicos: Custo energético 10.881 MJ; Emissão de CO2 0.565 kg; Código LER 17 06 04; Massa do elemento 0.2 kg; Volume 0.000333 m3
Resíduos:
- embalagem: re170203 Plástico; rendimento 0.024 kg

**mt09mcr021g** kg Cimento cola de presa normal, C1, segundo NP EN 12004, cor cinzento
Dados técnicos: Custo energético 3.871 MJ; Emissão de CO2 0.344 kg; Código LER 17 09 04; Massa do elemento 1 kg; Volume 0.000667 m3
Resíduos:
- embalagem: re170203 Plástico; rendimento 0.003 kg

**mt18bcr010he800** m² Ladrilho cerâmico de grés rústico
Dados técnicos: Custo energético 292.153 MJ; Emissão de CO2 14.362 kg; Código LER 17 01 03; Massa do elemento 25 kg; Volume 0.02 m3
Resíduos:
- embalagem: re150101 Embalagens de papel e cartão; rendimento 0.18 kg
- embalagem: re170201 Madeira; rendimento 0.022 kg

**mt18rcr010a300** m Rodapé cerâmico de grés rústico, de 7 cm de largura, 3,00Kz/m
Dados técnicos: Custo energético 12.700 MJ; Emissão de CO2 0.620 kg; Código LER 17 01 03; Massa do elemento 1.05 kg; Volume 0.00084 m3
Resíduos:
- embalagem: re150101 Embalagens de papel e cartão; rendimento 0.034 kg
- embalagem: re170201 Madeira; rendimento 0.004 kg

**mt09mcp020bH** kg Argamassa de juntas cimentosa melhorada
Dados técnicos: Custo energético 7.725 MJ; Emissão de CO2 0.576 kg; Código LER 17 09 04; Massa do elemento 1 kg; Volume 0.000667 m3
Resíduos:
- embalagem: re150101 Embalagens de papel e cartão; rendimento 0.02 kg
- embalagem: re170201 Madeira; rendimento 0.005 kg
- embalagem: re170203 Plástico; rendimento 0.008 kg
