# Revestimento interior directo de placas de gesso laminado. Sistema "KNAUF"

- Propriedade do ficheiro: CYPE Ingenieros S.A.
- Formato: FIEBDC-3/2016
- Programa: Generador de precios de la construcción. CYPE Ingenieros, S.A.
- Data: 15/06/2024
- Âmbito geográfico: Angola
- Moeda: AOA
- Custos indirectos: 3 %
- IVA: 18 %

## R Revestimentos

### RR Paredes (placas e painéis)

#### RRY De placas de gesso laminado

**RRY010** m² Revestimento interior directo de placas de gesso laminado. Sistema "KNAUF".
Revestimento interior directo, sistema W622.es "KNAUF", de 30 mm de espessura total, com nível de qualidade do acabamento Q2, formado por placa de gesso laminado tipo Standard (A) de 15 mm de espessura, aparafusada a uma estrutura metálica de aço galvanizado de mestras de 90x50 e 0,55 mm de espessura, previamente ancorada ao paramento vertical cada 400 mm, com parafusos de aço. Inclusive fixações para a ancoragem dos perfis; parafusos para a fixação das placas e massa de presa em pó Unik Hydro 1H "KNAUF", fita microperfurada de papel "KNAUF".
Critérios considerados na determinação do preço da unidade de obra: O preço inclui a resolução de encontros e pontos singulares, mas não inclui o isolamento a colocar entre as placas e o paramento.
Inclui: Marcação na laje inferior e na superior dos perfis. Implantação sobre o paramento das mestras. Colocação e ancoragem ao paramento suporte dos perfis auxiliares. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pfk011d | m | Mestra Omega "KNAUF" 80x15x50 mm, de chapa de aço galvanizado. (material) | 3.658 | 1914.3 | 7002.509 |
| mt12ppk010ab | m² | Placa de gesso laminado A / EN 520 - 1200 / comprimento / 15 / com os bordos longitudinais afinados, Standard "KNAUF"; Euroclasse A2-s1, d0 de reacção ao fogo, segundo NP EN 13501-1. (material) | 1.05 | 5849.91 | 6142.406 |
| mt12ptk010cc | Ud | Parafuso autoperfurante TN "KNAUF" 3,5x25. (material) | 14.63 | 11.19 | 163.710 |
| mt12psg220 | Ud | Fixação composta por bucha e parafuso 5x27. (material) | 9 | 76.45 | 688.050 |
| mt12pik012jq | kg | Massa de presa em pó Unik Hydro 1H "KNAUF", de presa normal (60 minutos), com aditivo hidrófugo; Euroclasse A2-s1, d0 de reacção ao fogo, segundo NP EN 13501-1, intervalo de temperatura de trabalho de 5 a 30°C, para aplicação manual com fita de juntas, segundo EN 13963. (material) | 0.505 | 1118.73 | 564.959 |
| mt12pck010a | m | Fita microperfurada de papel "KNAUF" de 50 mm de largura, segundo EN 13963. (material) | 1.6 | 53.02 | 84.832 |
| mo053 | h | Oficial de 1ª montador de pré-fabricados interiores. (mão de obra) | 0.565 | 1057.3 | 597.375 |
| mo100 | h | Ajudante de montador de pré-fabricados interiores. (mão de obra) | 0.565 | 604.97 | 341.808 |
| % | % | Custos directos complementares | 2 % | 15585.649 | 311.713 |
|  |  | Custos directos |  |  | 15897.362 |

Resíduos:
- colocação: mt12pfk011d Mestra Omega "KNAUF" 80x15x50 mm, de chapa de aço galvanizado; factor de resíduo 0.0175688
- colocação: mt12ppk010ab; factor de resíduo 0.018
- colocação: mt12ptk010cc Parafuso autoperfurante TN "KNAUF" 3,5x25; factor de resíduo 0.00533333
- colocação: mt12pik012jq; factor de resíduo 0.03
- colocação: mt12pck010a Fita microperfurada de papel "KNAUF" de 50 mm de largura, segundo EN 13963; factor de resíduo 0.0440299

## Recursos

**mt12pfk011d** m Mestra Omega "KNAUF" 80x15x50 mm, de chapa de aço galvanizado
Dados técnicos: Custo energético 64.149 MJ; Emissão de CO2 1.969 kg; Código LER 17 04 05; Massa do elemento 0.48 kg; Volume 0.000229 m3
Resíduos:
- embalagem: re170203 Plástico. (componente de resíduo); rendimento 0.005 kg; Código LER 17 02 03; Massa do elemento 1 kg; Volume 0.001667 m3

**mt12ppk010ab** m² Placa de gesso laminado A / EN 520 - 1200 / comprimento / 15 / com os bordos longitudinais afinados
Dados técnicos: Custo energético 30.492 MJ; Emissão de CO2 1.503 kg; Código LER 17 08 02; Massa do elemento 10.6 kg; Volume 0.0106 m3
Resíduos:
- embalagem: re170203 Plástico; rendimento 0.004 kg

**mt12ptk010cc** Ud Parafuso autoperfurante TN "KNAUF" 3,5x25
Dados técnicos: Custo energético 0.015 MJ; Emissão de CO2 0.002 kg; Código LER 17 04 05; Massa do elemento 0.0015 kg
Resíduos:
- embalagem: re150101 Embalagens de papel e cartão. (componente de resíduo); rendimento 0.001 kg; Código LER 15 01 01; Massa do elemento 1 kg; Volume 0.001333 m3

**mt12pik012jq** kg Massa de presa em pó Unik Hydro 1H "KNAUF"
Dados técnicos: Custo energético 5.138 MJ; Emissão de CO2 0.246 kg; Código LER 17 08 02; Massa do elemento 1 kg; Volume 0.001 m3
Resíduos:
- embalagem: re170203 Plástico; rendimento 0.02 kg

**mt12pck010a** m Fita microperfurada de papel "KNAUF" de 50 mm de largura, segundo EN 13963
Dados técnicos: Custo energético 0.004 MJ; Emissão de CO2 0.006 kg; Código LER 20 01 01; Massa do elemento 0.0067 kg; Volume 0.000009 m3
