# Reforço de viga alta de betão armado, através de enchimento com betão armado

- Propriedade do ficheiro: CYPE INGENIEROS, S.A.
- Formato: FIEBDC-3/2002
- Âmbito geográfico: Angola
- Moeda: AOA
- Custos indirectos: 3.00 %
- IVA: 18.00 %

## E Estruturas

### EH Betão armado

#### EHH Reforços com betão

**EHH030** m Reforço de viga alta de betão armado, através de enchimento com betão armado.
Reforço de viga de betão armado de 20 cm de alma, através de enchimento de betão armado de 10 cm na face inferior, realizada com betão C25/30 (XC1(P); D12; S3; Cl 0,4) fabricado em central, e betonagem com grua, e aço A400 NR, com uma quantidade de 40 kg/m³; prévia aplicação de uma camada contínua de adesivo tixotrópico de dois componentes à base de resina epóxi, sobre a superfície do betão endurecido.
Critérios considerados na determinação do preço da unidade de obra: O preço inclui o montagem e desmontagem do sistema de cofragem e a elaboração e o montagem da armadura no local definitivo da sua colocação em obra.
Inclui: Picagem e saneamento da face inferior da viga. Ligação directa entre armaduras original e de reforço. Limpeza da superfície de betão. Aplicação da cola. Montagem do sistema de cofragem. Betonagem. Desmontagem do sistema de cofragem. Limpeza dos restos.
Critério de medição de projecto: Comprimento medido entre eixos, segundo documentação gráfica de Projecto.
Critério de medição de obra: Medir-se-á, a eixos, o comprimento realmente executado segundo especificações de Projecto.

| Código | Un | Descrição | Rendimento | Preço | Importância |
|---|---|---|---|---|---|
| mt09reh120a | kg | Adesivo tixotrópico de dois componentes à base de resina epóxi, para a correcta ligação entre o betão fresco e o betão endurecido ou para melhorar a aderência do betão endurecido e o aço, segundo NP EN 1504-7. (material) | 0.660 | 2166.79 | 1430.08 |
| mt10haf020fgngc | m³ | Betão C25/30 (XC1(P); D12; S3; Cl 0,4), fabricado em central, segundo NP EN 206. (material) | 0.042 | 26427.04 | 1109.94 |
| mt07aco040e | kg | Aço em varões nervurados, A400 NR, fornecido em obra em varões sem elaborar, de vários diâmetros. (material) | 1.632 | 273.06 | 445.63 |
| mt08var050 | kg | Arame galvanizado para atar, de 1,30 mm de diâmetro. (material) | 0.018 | 279.70 | 5.03 |
| mt08eva010a | m² | Sistema de cofragem recuperável para a execução de vigas de betão para revestir, composto de: escoras metálicas telescópicas, travessas metálicas e superfície cofrante de madeira tratada reforçada com varões e perfis, até 3 m de altura livre de piso. (material) | 0.400 | 5500.61 | 2200.24 |
| op00ciz020 |  | Guilhotina para aço em varões nervurados. | 1.000 | 0.00 | 0.00 |
| op00ata010 |  | Máquina de amarrar ferro. | 1.000 | 0.00 | 0.00 |
| op00sie020 |  | Serra de disco fixo, para mesa de trabalho. | 1.000 | 0.00 | 0.00 |
| au00auh010 |  | Balde para grua. | 1.000 | 0.00 | 0.00 |
| au00auh040 |  | Vibrador de betão, eléctrico. | 1.000 | 0.00 | 0.00 |
| mo043 | h | Oficial de 1ª armador de ferro. (mão de obra) | 0.030 | 1070.79 | 32.12 |
| mo090 | h | Ajudante de armador de ferro. (mão de obra) | 0.032 | 629.14 | 20.13 |
| mo045 | h | Oficial de 1ª estruturista, em trabalhos de betonagem. (mão de obra) | 0.958 | 1070.79 | 1025.82 |
| mo092 | h | Ajudante de estruturista, em trabalhos de betonagem. (mão de obra) | 0.464 | 629.14 | 291.92 |
| % | % | Custos directos complementares | 2 % | 6560.91 | 131.22 |
|  |  | Custos directos |  |  | 6692.13 |
