# Painel estrutural duplo de madeira para laje, sobre estrutura de madeira

- Propriedade do ficheiro: CYPE INGENIEROS, S.A.
- Formato: FIEBDC-3/2002
- Âmbito geográfico: Angola
- Moeda: AOA
- Custos indirectos: 3.00 %
- IVA: 18.00 %

## E Estruturas

### EM Madeira

#### EMT Painéis estruturais

**EMT020** m² Painel estrutural duplo de madeira para laje, sobre estrutura de madeira.
Painel estrutural duplo de madeira para laje, sobre estrutura de madeira, composto por painel inferior para utilização exterior, segundo NP EN 636, de 30 mm de espessura, com encaixe macho-fêmea nos quatro cantos; ripa de 60x40 mm de secção, de madeira de pinheiro-bravo (Pinus pinaster), tratada em autoclave, com classe de risco 4, segundo NP EN 335, acabamento escovado, com humidade inferior a 20% e painel superior para uso em ambiente seco, tipo P4, segundo NP EN 312, de 2400x900 mm e 30 mm de espessura, com encaixe macho-fêmea nos quatro cantos. Colocação em obra: com parafusos.
Critérios considerados na determinação do preço da unidade de obra: O preço não inclui o isolamento térmico nem o pavimento.
Inclui: Marcação da disposição das peças. Fixação dos painéis ao suporte base. Fixação da ripas. Fixação dos painéis às ripas.
Critério de medição de projecto: Superfície medida segundo documentação gráfica de Projecto.
Critério de medição de obra: Medir-se-á a superfície realmente executada segundo especificações de Projecto.

| Código | Un | Descrição | Rendimento | Preço | Importância |
|---|---|---|---|---|---|
| mt07tdm060f | m² | Painel estrutural contraplacado de madeira de pinho insigne (Pinus radiata), para utilização exterior, segundo NP EN 636, de 30 mm de espessura, com encaixe macho-fêmea nos quatro cantos, Euroclasse D-s2, d0 de reacção ao fogo, segundo NP EN 13501-1, classe E1 em emissão de formaldeído, segundo NP EN 13986. (material) | 1.050 | 6456.24 | 6779.05 |
| mt07emr118kb | Ud | Parafuso de cabeça escareada, de 6 mm de diâmetro e 80 mm de comprimento, de aço com carbono, com tratamento superficial à base de resina epóxi, para classes de serviço 1, 2 e 3 segundo NP EN 1995-1-1. (material) | 26.000 | 77.26 | 2008.76 |
| mt18mva015d | m | Ripa de 60x40 mm de secção, de madeira de pinheiro-bravo (Pinus pinaster), tratada em autoclave, com classe de risco 4, segundo NP EN 335, acabamento escovado, com humidade inferior a 20%. (material) | 2.500 | 3031.97 | 7579.93 |
| mt08eff020o | m² | Painel estrutural de partículas de madeira para uso em ambiente seco, tipo P4, segundo NP EN 312, de 2400x900 mm e 30 mm de espessura, com encaixe macho-fêmea nos quatro cantos, Euroclasse D-s2, d0 de reacção ao fogo, segundo NP EN 13501-1, classe E1 em emissão de formaldeído, segundo NP EN 13986. (material) | 1.050 | 4132.83 | 4339.47 |
| op00cep010 |  | Plainas. | 1.000 | 0.00 | 0.00 |
| op00cor050 |  | Cortadora manual de madeira, de disco. | 1.000 | 0.00 | 0.00 |
| mo048 | h | Oficial de 1ª montador de estruturas de madeira. (mão de obra) | 0.588 | 1070.79 | 629.62 |
| mo095 | h | Ajudante de montador de estruturas de madeira. (mão de obra) | 0.588 | 629.14 | 369.93 |
| % | % | Custos directos complementares | 2 % | 21706.76 | 434.14 |
|  |  | Custos directos |  |  | 22140.90 |
