# Depósito pré-fabricado de água potável, para enterrar

- Propriedade do ficheiro: CYPE INGENIEROS, S.A.
- Formato: FIEBDC-3/2002
- Âmbito geográfico: Angola
- Moeda: AOA
- Custos indirectos: 3.00 %
- IVA: 18.00 %

## I Instalações

### IF Abastecimento de água

#### IFD Depósitos/grupos de bombagem

**IFD070** Ud Depósito pré-fabricado de água potável, para enterrar.
Depósito de polietileno de alta densidade (PEAD/HDPE), horizontal, de 500 l, com arejador e escoadouro, de água potável, para enterrar; válvula de corte adufa de latão fundido de 2 1/2" DN 65 mm para a entrada; mecanismo de corte de enchimento formado por válvula de flutuador; válvula de corte adufa de latão fundido de 2" DN 50 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37svc010r | Ud | Válvula adufa de latão fundido, para enroscar, de 2 1/2". (material) | 1.000 | 75243.65 | 75243.65 |
| mt37vfl010g | Ud | Válvula de flutuador de 2 1/2" de diâmetro, para uma pressão máxima de 5 bar, com corpo de latão, bóia esférica roscada de latão e obturador de borracha. (material) | 1.000 | 622991.78 | 622991.78 |
| mt37dpb110ba | Ud | Depósito de polietileno de alta densidade (PEAD/HDPE), horizontal, de 500 l, de 760 mm de diâmetro e 1320 mm de comprimento, com boca de acesso, arejador e escoadouro, para enterrar. (material) | 1.000 | 143869.78 | 143869.78 |
| mt37svc010o | Ud | Válvula adufa de latão fundido, para enroscar, de 2". (material) | 1.000 | 35222.89 | 35222.89 |
| mt37www010 | Ud | Material auxiliar para instalações de abastecimento de água. (material) | 1.000 | 1664.61 | 1664.61 |
| mq04cag010a | h | Camião com grua de carga máxima 6 t. (equipamento) | 0.232 | 14565.29 | 3379.15 |
| mo008 | h | Oficial de 1ª canalizador. (mão de obra) | 2.086 | 1057.30 | 2205.53 |
| mo107 | h | Ajudante de canalizador. (mão de obra) | 2.086 | 603.82 | 1259.57 |
| % | % | Custos directos complementares | 2 % | 885836.96 | 17716.74 |
|  |  | Custos directos |  |  | 903553.70 |
