# Parede de alvenaria como cofragem perdida, para tanque de piscina com skimmer

- Propriedade do ficheiro: CYPE INGENIEROS, S.A.
- Formato: FIEBDC-3/2002
- Âmbito geográfico: Angola
- Moeda: AOA
- Custos indirectos: 3.00 %
- IVA: 18.00 %

## U Infra-estruturas no logradouro

### UP Piscinas

#### UPG Tanques, vigas de borde e escadas

**UPG005** m² Parede de alvenaria como cofragem perdida, para tanque de piscina com skimmer.
Parede como cofragem perdida para tanque de piscina rectangular, de 9 cm de espessura de alvenaria, de tijolo cerâmico furado duplo, para revestir, 30x20x9 cm, com juntas de 10 mm de espessura, assente com argamassa de cimento confeccionada em obra, com 250 kg/m³ de cimento, cor branca, dosificação 1:6, fornecida em sacos.
Critérios considerados na determinação do preço da unidade de obra: O preço não inclui a viga. O preço não inclui o enchimento do tardoz.
Inclui: Marcação. Preparação da argamassa. Assentamento da primeira fiada sobre camada de argamassa. Colocação e aprumo de prumos de referência. Colocação das peças por fiadas a nível. Colocação e fixação de tubagens, skimmers, bocas de impulsão e tomada de limpa fundos. Limpeza.
Critério de medição de projecto: Superfície medida segundo documentação gráfica de Projecto.
Critério de medição de obra: Medir-se-á a superfície realmente executada segundo especificações de Projecto.

| Código | Un | Descrição | Rendimento | Preço | Importância |
|---|---|---|---|---|---|
| mt04lpt010c | Ud | Tijolo cerâmico furado duplo, para revestir, 30x20x9 cm, para utilização em alvenaria protegida (peça P), densidade 746 kg/m³, segundo NP EN 771-1. (material) | 16.800 | 41.79 | 702.07 |
| mt08aaa010a | m³ | Água. (material) | 0.004 | 279.70 | 1.12 |
| mt01arg005a | t | Areia de pedreira, para argamassa preparada em obra. (material) | 0.012 | 2992.57 | 35.91 |
| mt08cem041l | kg | Cimento branco em sacos. (material) | 1.852 | 28.86 | 53.45 |
| mq06hor010 | h | Betoneira eléctrica com uma capacidade de amassadura de 160 l. (equipamento) | 0.008 | 907.30 | 7.26 |
| op00amo010 |  | Rebarbadora. | 1.000 | 0.00 | 0.00 |
| mo021 | h | Oficial de 1ª construção em trabalhos auxiliares de pedreiro. (mão de obra) | 0.398 | 1028.94 | 409.52 |
| mo114 | h | Operário não qualificado construção em trabalhos auxiliares de pedreiro. (mão de obra) | 0.313 | 581.64 | 182.05 |
| % | % | Custos directos complementares | 2 % | 1391.38 | 27.83 |
|  |  | Custos directos |  |  | 1419.21 |
