# Grupo de bombagem

- Propriedade do ficheiro: CYPE INGENIEROS, S.A.
- Formato: FIEBDC-3/2002
- Âmbito geográfico: Angola
- Moeda: AOA
- Custos indirectos: 3.00 %
- IVA: 18.00 %

## I Instalações

### IO Contra incêndios

#### IOB Redes de incêndio armadas

**IOB021** Ud Grupo de bombagem.
Grupo de bombagem de água contra incêndios, modelo COMPACFIRE AFU 12 MATRIX 18-6/4-EJ TRD "EBARA", formado por: uma bomba principal centrífuga monobloco MATRIX 18-6/4, camisa exterior, impulsor, base porta-fecho e eixo de aço inoxidável AISI 304, accionada por motor assíncrono de 2 polos de 4 kW, isolamento classe F, protecção IP55, eficiência IE3, para alimentação trifásica a 230/400 V, uma bomba auxiliar jockey CVM A/12, com camisa externa de aço inoxidável AISI 304, eixo de aço inoxidável AISI 416, corpos de aspiração e impulsão e contra-flanges de ferro fundido, difusores de policarbonato com fibra de vidro, accionada por motor eléctrico de 0,9 kW, depósito hidropneumático de 24 l, base metálica, válvulas de corte, antirretorno e de isolamento, manómetros, quadro eléctrico de força e controlo para a operação totalmente automática do grupo, suporte metálico para quadro eléctrico, colector de impulsão. Inclusive suportes, peças especiais e acessórios.
Inclui: Marcação do traçado de tubos. Colocação e fixação do grupo de bombagem. Colocação e fixação de tubos e acessórios. Montagem, ligação e verificação do seu correcto funcionamento.
Critério de medição de projecto: Número de unidades previstas, segundo documentação gráfica de Projecto.
Critério de medição de obra: Medir-se-á o número de unidades realmente executadas segundo especificações de Projecto.

| Código | Un | Descrição | Rendimento | Preço | Importância |
|---|---|---|---|---|---|
| mt37bce092c | Ud | Grupo de bombagem de água contra incêndios, modelo COMPACFIRE AFU 12 MATRIX 18-6/4-EJ TRD "EBARA", formado por: uma bomba principal centrífuga monobloco MATRIX 18-6/4, camisa exterior, impulsor, base porta-fecho e eixo de aço inoxidável AISI 304, accionada por motor assíncrono de 2 polos de 4 kW, isolamento classe F, protecção IP55, eficiência IE3, para alimentação trifásica a 230/400 V, uma bomba auxiliar jockey CVM A/12, com camisa externa de aço inoxidável AISI 304, eixo de aço inoxidável AISI 416, corpos de aspiração e impulsão e contra-flanges de ferro fundido, difusores de policarbonato com fibra de vidro, accionada por motor eléctrico de 0,9 kW, depósito hidropneumático de 24 l, base metálica, válvulas de corte, antirretorno e de isolamento, manómetros, quadro eléctrico de força e controlo para a operação totalmente automática do grupo, suporte metálico para quadro eléctrico, colector de impulsão, peças especiais e acessórios, montado, ligado e testado em fábrica, segundo LNEC ITE 41. (material) | 1.000 | 4891122.47 | 4891122.47 |
| mt37bce910a | Ud | Colocação em funcionamento de grupo de bombagem de água contra incêndios com uma bomba principal e uma bomba auxiliar jockey, "EBARA". (material) | 1.000 | 207554.57 | 207554.57 |
| mo008 | h | Oficial de 1ª canalizador. (mão de obra) | 8.720 | 1084.69 | 9458.50 |
| mo107 | h | Ajudante de canalizador. (mão de obra) | 8.720 | 619.46 | 5401.69 |
| % | % | Custos directos complementares | 2 % | 5113537.23 | 102270.74 |
|  |  | Custos directos |  |  | 5215807.97 |
