# Entivação metálica completa, em valas, até 3 m de profundidade e de entre 1 e 2 m de largura

- Propriedade do ficheiro: CYPE INGENIEROS, S.A.
- Formato: FIEBDC-3/2002
- Âmbito geográfico: Angola
- Custos indirectos: 3.00 %
- IVA: 18.00 %

## A Acondicionamento do terreno

### AC Movimento de terras em obra civil

#### ACB Entivações

**ACB020** m² Entivação metálica completa, em valas, até 3 m de profundidade e de entre 1 e 2 m de largura.
Escoramento e entivação completa para uma protecção de 100%, através de painéis de chapa de aço e estroncas extensíveis metálicas, em valas, até 3 m de profundidade e de entre 1 e 2 m de largura. Incluindo desmontagem gradual da entivação.
Inclui: Montagem de pranchas e escoras metálicas, para a formação da entivação. Fixação de todos os elementos. Desmontagem gradual da entivação.
Critério de medição de projecto: Superfície que corre perigo de desprendimento, que pode ser uma parte ou o total de cada uma das paredes da escavação, medida segundo documentação gráfica de Projecto.
Critério de medição de obra: Será medida a superfície realmente entivada segundo especificações de Projecto.

| Código | Un | Descrição | Rendimento | Preço | Importância |
|---|---|---|---|---|---|
| mt08ett015b | m² | Painel de chapa de aço para entivação completa de valas de até 3 m de profundidade e entre 1 e 2 m de largura, para uma protecção de 100%, com estroncas extensíveis metálicas (200 utilizações). (material) | 1.000 | 1.42 | 1.42 |
| mq01exn020b | h | Retroescavadora hidráulica sobre pneus, de 115 kW. (equipamento) | 0.162 | 36.89 | 5.98 |
| mo041 | h | Oficial de 1ª construção de obra civil. (mão de obra) | 0.169 | 2.90 | 0.49 |
| mo087 | h | Ajudante de construção de obra civil. (mão de obra) | 0.338 | 1.98 | 0.67 |
| % | % | Custos directos complementares | 2 % | 8.56 | 0.17 |
|  |  | Custos directos |  |  | 8.73 |
