# Escavação de caboucos, com meios manuais

- Propriedade do ficheiro: CYPE INGENIEROS, S.A.
- Formato: FIEBDC-3/2002
- Âmbito geográfico: Angola
- Moeda: AOA
- Custos indirectos: 3.00 %
- IVA: 18.00 %

## A Acondicionamento do terreno

### AC Movimento de terras em obra civil

#### ACE Escavações

**ACE031** m³ Escavação de caboucos, com meios manuais.
Escavação de caboucos em terra desagregada, de até 1,25 m de profundidade máxima, com meios manuais, e carga manual para camião.
Critérios considerados na determinação do preço da unidade de obra: O preço não inclui o transporte dos materiais escavados.
Inclui: Marcação no terreno. Localização dos pontos topográficos. Escavação em sucessivas camadas horizontais e extracção de terras. Carga manual para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mo087 | h | Ajudante de construção de obra civil. (mão de obra) | 3.583 | 604.97 | 2167.61 |
| % | % | Custos directos complementares | 2 % | 2167.61 | 43.35 |
|  |  | Custos directos |  |  | 2210.96 |
