# Perfilamento e refinamento de valetas, com meios mecânicos

- Propriedade do ficheiro: CYPE INGENIEROS, S.A.
- Formato: FIEBDC-3/2002
- Âmbito geográfico: Angola
- Moeda: AOA
- Custos indirectos: 3.00 %
- IVA: 18.00 %

## A Acondicionamento do terreno

### AC Movimento de terras em obra civil

#### ACP Perfilamentos, refinamentos e nivelamentos

**ACP020** m Perfilamento e refinamento de valetas, com meios mecânicos.
Perfilamento e refinamento de valetas de secção trapezoidal, em rocha, com meios mecânicos.
Inclui: Preparação da zona de trabalho. Localização dos pontos topográficos. Execução do perfilamento e do refinamento.
Critério de medição de projecto: Superfície medida segundo documentação gráfica de Projecto.
Critério de medição de obra: Medir-se-á a superfície realmente executada segundo especificações de Projecto.

| Código | Un | Descrição | Rendimento | Preço | Importância |
|---|---|---|---|---|---|
| mq01ret030b | h | Retroescavadora sobre pneus, de 55 kW, com martelo demolidor. (equipamento) | 0.055 | 15081.95 | 829.51 |
| mo041 | h | Oficial de 1ª construção de obra civil. (mão de obra) | 0.012 | 1028.94 | 12.35 |
| % | % | Custos directos complementares | 2 % | 841.86 | 16.84 |
|  |  | Custos directos |  |  | 858.70 |
