# Muro de gabiões de malha electrossoldada

- Propriedade do ficheiro: CYPE INGENIEROS, S.A.
- Formato: FIEBDC-3/2002
- Âmbito geográfico: Angola
- Moeda: AOA
- Custos indirectos: 3.00 %
- IVA: 18.00 %

## C Fundações

### CC Contenções

#### CCG Muros de gabiões

**CCG020** m³ Muro de gabiões de malha electrossoldada.
Muro de gabiões com duas faces à vista, de 2000x1000x1000 mm de malha electrossoldada, de arame de aço galvanizado de 4,5 mm de diâmetro, com uma abertura de malha de 50x100 mm nas faces à vista e de 100x100 mm nas faces ocultas; com diafragma intermédio de 1000x1000 m de malha electrossoldada, de arame de aço galvanizado de 4,5 mm de diâmetro, com uma abertura de malha de 100x100 mm, fixado com grampos perpendicularmente às malhas de face, traseiras, base e tampa do gabião; e enchimento com meios mecânicos com pedra calcária, de granulometria compreendida entre 70 e 250 mm; montagem e desmontagem do sistema de cofragem necessário para evitar a deformação dos gabiões durante o seu enchimento e garantir o alinhamento e aprumo da estrutura. Inclusive tensores e grampos para formar adequadamente os gabiões.
Inclui: Marcação. Preparação da superfície de apoio. Colocação das redes do gabião, fixadas com grampos. Colocação dos diafragmas intermédios, fixados com grampos. Colocação dos tensores. Montagem do sistema de cofragem dos paramentos à vista dos gabiões. Enchimento dos gabiões. Desmontagem do sistema de cofragem. Remoção do material sobrante.
Critério de medição de projecto: Volume medido sobre a secção teórica de cálculo, segundo documentação gráfica de Projecto.
Critério de medição de obra: Medir-se-á o volume teórico executado segundo especificações de Projecto.

| Código | Un | Descrição | Rendimento | Preço | Importância |
|---|---|---|---|---|---|
| mt07etf010a | Ud | Gabião de 2000x1000x1000 mm de malha electrossoldada, de arame de aço galvanizado, segundo NP EN 10244-2, de 4,5 mm de diâmetro, com uma abertura de malha de 50x100 mm nas faces à vista e de 100x100 mm nas faces ocultas, com uma resistência à corrosão em nevoeiro salino superior a 3000 horas segundo EN ISO 10289 e NP EN ISO 9227, uma resistência à tracção do arame de entre 500 e 800 N/mm² segundo NP EN 10223-8 e uma resistência mínima das soldaduras de 75% da resistência do arame. (material) | 0.500 | 12925.54 | 6462.77 |
| mt07etf015a | Ud | Diafragma intermédio de 1000x1000 m de malha electrossoldada, de arame de aço galvanizado, segundo NP EN 10244-2, de 4,5 mm de diâmetro, com uma abertura de malha de 100x100 mm, com uma resistência à corrosão em nevoeiro salino superior a 3000 horas segundo EN ISO 10289 e NP EN ISO 9227, uma resistência à tracção do arame de entre 500 e 800 N/mm² segundo NP EN 10223-8 e uma resistência mínima das soldaduras de 75% da resistência do arame. (material) | 1.500 | 1311.46 | 1967.19 |
| mt50spa052b | m | Pranchão de madeira de pinho, de 20x7,2 cm. (material) | 0.450 | 7475.31 | 3363.89 |
| mt50spa101 | kg | Pregos de aço. (material) | 0.113 | 2213.64 | 250.14 |
| mt50spa081a | Ud | Escora metálica telescópica, até 3 m de altura. (material) | 0.015 | 22766.47 | 341.50 |
| mt07etf020a | Ud | Tensor de arame de aço galvanizado, segundo NP EN 10244-2, de 5 mm de diâmetro e 510 mm de comprimento, com uma resistência à corrosão em nevoeiro salino superior a 3000 horas segundo EN ISO 10289 e NP EN ISO 9227, uma resistência à tracção do arame de entre 500 e 800 N/mm² segundo NP EN 10223-8 e uma resistência mínima das soldaduras de 75% da resistência do arame. (material) | 8.000 | 90.52 | 724.16 |
| mt07etf025a | Ud | Grampo de arame de aço galvanizado, segundo NP EN 10244-2, de 3 mm de diâmetro, com uma resistência à tracção superior a 1720 N/mm² e uma resistência à abertura superior a 2000 N/mm². (material) | 80.000 | 6.04 | 483.20 |
| mt06psm010a | m³ | Pedra de calcário de granulometria compreendida entre 70 e 250 mm, com desgaste no ensaio de Los Angeles < 50. (material) | 1.100 | 3081.70 | 3389.87 |
| mq01exn020a | h | Retroescavadora hidráulica sobre pneus, de 105 kW. (equipamento) | 0.089 | 13584.30 | 1209.00 |
| mq04cab010c | h | Camião basculante de 12 t de carga, de 162 kW. (equipamento) | 0.075 | 11773.07 | 882.98 |
| mo041 | h | Oficial de 1ª construção de obra civil. (mão de obra) | 0.425 | 1028.94 | 437.30 |
| mo087 | h | Ajudante de construção de obra civil. (mão de obra) | 2.126 | 604.97 | 1286.17 |
| % | % | Custos directos complementares | 4 % | 20798.17 | 831.93 |
|  |  | Custos directos |  |  | 21630.10 |
