# Acessório de fusão para tubo de polietileno

- Propriedade do ficheiro: CYPE INGENIEROS, S.A.
- Formato: FIEBDC-3/2002
- Âmbito geográfico: Angola
- Moeda: AOA
- Custos indirectos: 3.00 %
- IVA: 18.00 %

## I Instalações

### IU Urbanas

#### IUA Redes de água potável

**IUA026** Ud Acessório de fusão para tubo de polietileno.
Curva 45° de polietileno, para união por electrofusão, de 32 mm de diâmetro nominal, PN=16 atm.
Inclui: Marcação. Montagem e ligação.
Critério de medição de projecto: Número de unidades previstas, segundo documentação gráfica de Projecto.
Critério de medição de obra: Medir-se-á o número de unidades realmente executadas segundo especificações de Projecto.

| Código | Un | Descrição | Rendimento | Preço | Importância |
|---|---|---|---|---|---|
| mt37tpb212aa | Ud | Curva 45° de polietileno, para união por electrofusão, de 32 mm de diâmetro nominal, PN=16 atm, segundo NP EN 12201-3. (material) | 1.000 | 22252.32 | 22252.32 |
| mo008 | h | Oficial de 1ª canalizador. (mão de obra) | 0.144 | 1057.30 | 152.25 |
| mo107 | h | Ajudante de canalizador. (mão de obra) | 0.144 | 603.82 | 86.95 |
| % | % | Custos directos complementares | 2 % | 22491.52 | 449.83 |
|  |  | Custos directos |  |  | 22941.35 |
