# Peça para tubo de PVC

- Propriedade do ficheiro: CYPE INGENIEROS, S.A.
- Formato: FIEBDC-3/2002
- Âmbito geográfico: Angola
- Moeda: AOA
- Custos indirectos: 3.00 %
- IVA: 18.00 %

## I Instalações

### IU Urbanas

#### IUA Redes de água potável

**IUA031** Ud Peça para tubo de PVC.
Manguito para união Gibault de ferro fundido dúctil, para tubos de PVC com união com junta elástica de 110 mm de diâmetro exterior, PN=16 atm, acabamento com tinta epóxi, com porcas e anilhas de aço zincado e juntas elásticas de borracha de nitrilo butadieno.
Inclui: Marcação. Montagem e ligação.
Critério de medição de projecto: Número de unidades previstas, segundo documentação gráfica de Projecto.
Critério de medição de obra: Medir-se-á o número de unidades realmente executadas segundo especificações de Projecto.

| Código | Un | Descrição | Rendimento | Preço | Importância |
|---|---|---|---|---|---|
| mt37tvq100a | Ud | Manguito para união Gibault de ferro fundido dúctil, para tubos de PVC com união com junta elástica de 110 mm de diâmetro exterior, PN=16 atm, acabamento com tinta epóxi, com porcas e anilhas de aço zincado e juntas elásticas de borracha de nitrilo butadieno, segundo EN 545. (material) | 1.000 | 47295.78 | 47295.78 |
| mo008 | h | Oficial de 1ª canalizador. (mão de obra) | 0.224 | 1084.69 | 242.97 |
| mo107 | h | Ajudante de canalizador. (mão de obra) | 0.224 | 619.46 | 138.76 |
| % | % | Custos directos complementares | 2 % | 47677.51 | 953.55 |
|  |  | Custos directos |  |  | 48631.06 |
