# Cela modular

- Propriedade do ficheiro: CYPE INGENIEROS, S.A.
- Formato: FIEBDC-3/2002
- Âmbito geográfico: Angola
- Moeda: AOA
- Custos indirectos: 3.00 %
- IVA: 18.00 %

## I Instalações

### IU Urbanas

#### IUC Centros de transformação

**IUC020** Ud Cela modular.
Cela de subida de barras, de 24 kV de tensão atribuída, 365x735x1740 mm, formada por corpo metálico e barramento de cobre. Inclusive acessórios necessários para a sua correcta instalação.
Inclui: Montagem, ligação e verificação do seu correcto funcionamento.
Critério de medição de projecto: Número de unidades previstas, segundo documentação gráfica de Projecto.
Critério de medição de obra: Medir-se-á o número de unidades realmente executadas segundo especificações de Projecto.

| Código | Un | Descrição | Rendimento | Preço | Importância |
|---|---|---|---|---|---|
| mt35amt050a | Ud | Cela de subida de barras, de 24 kV de tensão atribuída, 365x735x1740 mm, formada por corpo metálico e barramento de cobre. (material) | 1.000 | 1965896.21 | 1965896.21 |
| mo003 | h | Oficial de 1ª electricista. (mão de obra) | 2.885 | 1084.69 | 3129.33 |
| mo102 | h | Ajudante de electricista. (mão de obra) | 2.885 | 619.46 | 1787.14 |
| % | % | Custos directos complementares | 2 % | 1970812.68 | 39416.25 |
|  |  | Custos directos |  |  | 2010228.93 |
