# Valeta revestida de betão

- Propriedade do ficheiro: CYPE INGENIEROS, S.A.
- Formato: FIEBDC-3/2002
- Âmbito geográfico: Angola
- Moeda: AOA
- Custos indirectos: 3.00 %
- IVA: 18.00 %

## I Instalações

### IU Urbanas

#### IUD Redes e sistemas de drenagem

**IUD010** m Valeta revestida de betão.
Formação de valeta de secção triangular de 100 cm de largura e 33 cm de profundidade, com inclinação dos taludes de 1:1 no lado exterior e 1:3 no lado interior, revestida com uma camada de betão simples C20/25 (X0(P); D25; S2; Cl 1,0) de 15 cm de espessura. Incluindo preparação da superfície de apoio do betão, serragem das juntas de retracção, com meios mecânicos, com uma profundidade de 5 mm e posterior vedação com massa de poliuretano. Sem incluir a preparação da camada base existente.
Inclui: Preparação e limpeza da superfície suporte. Implantação das juntas. Colocação da cofragem. Betonagem e compactação do betão. Cura do betão. Formação de juntas de retracção através de corte com serra de disco. Vedação de juntas com massa de poliuretano.
Critério de medição de projecto: Comprimento medido em projecção horizontal, segundo documentação gráfica de Projecto.
Critério de medição de obra: Medir-se-á, em projecção horizontal, o comprimento realmente executado segundo especificações de Projecto.

| Código | Un | Descrição | Rendimento | Preço | Importância |
|---|---|---|---|---|---|
| mt10hmf020ra | m³ | Betão simples C20/25 (X0(P); D25; S2; Cl 1,0), fabricado em central, segundo NP EN 206. (material) | 0.180 | 24604.87 | 4428.88 |
| mt08ema050b | m³ | Madeira para cofragem, de 26 mm de espessura. (material) | 0.001 | 71394.90 | 71.39 |
| mt08var050 | kg | Arame galvanizado para atar, de 1,30 mm de diâmetro. (material) | 0.025 | 278.17 | 6.95 |
| mt08var060 | kg | Pregos de aço de 20x100 mm. (material) | 0.010 | 1622.62 | 16.23 |
| mt15bas030b | Ud | Cartucho de massa elastomérica monocomponente à base de poliuretano, de cor cinzento, de 600 ml, tipo F-25 HM segundo EN ISO 11600, de alta aderência e de endurecimento rápido, com elevadas propriedades elásticas, resistência à intempérie, ao envelhecimento e aos raios UV, apta para estar em contacto com agua potável, dureza Shore A aproximada de 35 e alongamento em ruptura > 600%, segundo EN ISO 11600. (material) | 0.360 | 7547.44 | 2717.08 |
| mq02rod010d | h | Placa vibratória de condução manual, de 300 kg, largura de trabalho 70 cm, reversível. (equipamento) | 0.440 | 1872.79 | 824.03 |
| mq06cor020 | h | Equipamento para corte de juntas em massames de betão. (equipamento) | 0.006 | 2784.27 | 16.71 |
| au00auh020 |  | Calha para descarga do betão. | 1.000 | 0.00 | 0.00 |
| au00auh040 |  | Vibrador de betão, eléctrico. | 1.000 | 0.00 | 0.00 |
| mo041 | h | Oficial de 1ª construção de obra civil. (mão de obra) | 0.577 | 1028.94 | 593.70 |
| mo087 | h | Ajudante de construção de obra civil. (mão de obra) | 0.577 | 604.97 | 349.07 |
| % | % | Custos directos complementares | 2 % | 9024.04 | 180.48 |
|  |  | Custos directos |  |  | 9204.52 |
