# Canaleta para talude

- Propriedade do ficheiro: CYPE INGENIEROS, S.A.
- Formato: FIEBDC-3/2002
- Âmbito geográfico: Angola
- Moeda: AOA
- Custos indirectos: 3.00 %
- IVA: 18.00 %

## I Instalações

### IU Urbanas

#### IUD Redes e sistemas de drenagem

**IUD030** m Canaleta para talude.
Formação de canaleta para talude através de peças pré-fabricadas de betão, de 55/30x10x55 cm, unidas através de junta macho-fêmea, colocadas sobre base de betão simples C20/25 (X0(P); D25; S2; Cl 1,0) de 10 cm de espessura, assentes com argamassa de cimento, confeccionada em obra, dosificação 1:6. Incluindo preparação da superfície de apoio do betão e enchimento das juntas das peças com leitada de cimento. Sem incluir a preparação da camada base existente.
Inclui: Preparação e limpeza da superfície suporte. Formação da base. Marcação e traçado da canaleta. Montagem das peças pré-fabricadas. Vedação de juntas nas uniões entre peças.
Critério de medição de projecto: Comprimento medido em projecção horizontal, segundo documentação gráfica de Projecto.
Critério de medição de obra: Medir-se-á, em projecção horizontal, o comprimento realmente executado segundo especificações de Projecto.

| Código | Un | Descrição | Rendimento | Preço | Importância |
|---|---|---|---|---|---|
| mt10hmf020ra | m³ | Betão simples C20/25 (X0(P); D25; S2; Cl 1,0), fabricado em central, segundo NP EN 206. (material) | 0.055 | 24604.87 | 1353.27 |
| mt11cun020a | Ud | Calha pré-fabricada de betão, para recolha de águas, de 55/30x10x55 cm, com junta macho-fêmea. (material) | 1.800 | 10879.02 | 19582.24 |
| mt08aaa010a | m³ | Água. (material) | 0.006 | 278.17 | 1.67 |
| mt01arg005a | t | Areia de pedreira, para argamassa preparada em obra. (material) | 0.033 | 2976.20 | 98.21 |
| mt08cem000l | kg | Cimento cinzento em sacos. (material) | 5.000 | 18.54 | 92.70 |
| mt09lec020a | m³ | Leitada de cimento CEM II/B-L 32,5 N 1/2. (material) | 0.002 | 24237.17 | 48.47 |
| mq02rod010d | h | Placa vibratória de condução manual, de 300 kg, largura de trabalho 70 cm, reversível. (equipamento) | 0.017 | 1872.79 | 31.84 |
| mq01exc010a | h | Retroescavadora sobre correntes, de 85 kW. (equipamento) | 0.083 | 14360.97 | 1191.96 |
| mq04cag010a | h | Camião com grua de carga máxima 6 t. (equipamento) | 0.011 | 14492.86 | 159.42 |
| mq06hor010 | h | Betoneira eléctrica com uma capacidade de amassadura de 160 l. (equipamento) | 0.015 | 902.79 | 13.54 |
| au00auh020 |  | Calha para descarga do betão. | 1.000 | 0.00 | 0.00 |
| au00auh040 |  | Vibrador de betão, eléctrico. | 1.000 | 0.00 | 0.00 |
| mo041 | h | Oficial de 1ª construção de obra civil. (mão de obra) | 0.130 | 1028.94 | 133.76 |
| mo087 | h | Ajudante de construção de obra civil. (mão de obra) | 0.361 | 604.97 | 218.39 |
| % | % | Custos directos complementares | 2 % | 22925.47 | 458.51 |
|  |  | Custos directos |  |  | 23383.98 |
