# Apoio tubular de chapa de aço galvanizado

- Propriedade do ficheiro: CYPE INGENIEROS, S.A.
- Formato: FIEBDC-3/2002
- Âmbito geográfico: Angola
- Moeda: AOA
- Custos indirectos: 3.00 %
- IVA: 18.00 %

## I Instalações

### IU Urbanas

#### IUL Linhas aéreas

**IUL012** Ud Apoio tubular de chapa de aço galvanizado.
Apoio tubular encastrável de chapa de aço galvanizado, de 9 m de altura e 800 daN de esforço nominal, encastrado em cubo de betão C25/30 (X0(P); D25; S2; Cl 0,4), fabricado em central, betonado desde camião, em solo incoerentes. Incluindo escavação para fundação com meios mecânicos, transporte e descarga. Totalmente montado.
Inclui: Marcação. Transporte e descarga. Escavação da fundação. Eliminação das terras soltas do fundo da escavação. Levantamento do apoio. Colocação e aprumo. Betonagem e compactação do betão. Eliminação de restos, limpeza final e remoção de entulho. Carga de entulho para camião ou contentor.
Critério de medição de projecto: Número de unidades previstas, segundo documentação gráfica de Projecto.
Critério de medição de obra: Medir-se-á o número de unidades realmente executadas segundo especificações de Projecto.

| Código | Un | Descrição | Rendimento | Preço | Importância |
|---|---|---|---|---|---|
| mt35pya030ek | Ud | Apoio tubular encastrável de chapa de aço galvanizado, de 9 m de altura e 800 daN de esforço nominal. (material) | 1.000 | 714349.24 | 714349.24 |
| mt10hmf020ta | m³ | Betão simples C25/30 (X0(P); D25; S2; Cl 0,4), fabricado em central, segundo NP EN 206. (material) | 1.805 | 25499.58 | 46026.74 |
| mq01exn010i | h | Miniretroescavadora sobre pneus, de 37,5 kW. (equipamento) | 0.473 | 13393.81 | 6335.27 |
| mq04cag010a | h | Camião com grua de carga máxima 6 t. (equipamento) | 0.770 | 14492.86 | 11159.50 |
| mo020 | h | Oficial de 1ª construção. (mão de obra) | 2.597 | 1028.94 | 2672.16 |
| mo077 | h | Ajudante de construção. (mão de obra) | 2.597 | 604.97 | 1571.11 |
| % | % | Custos directos complementares | 2 % | 782114.02 | 15642.28 |
|  |  | Custos directos |  |  | 797756.30 |
