# Apoio metálico treliçado

- Propriedade do ficheiro: CYPE INGENIEROS, S.A.
- Formato: FIEBDC-3/2002
- Âmbito geográfico: Angola
- Moeda: AOA
- Custos indirectos: 3.00 %
- IVA: 18.00 %

## I Instalações

### IU Urbanas

#### IUL Linhas aéreas

**IUL014** Ud Apoio metálico treliçado.
Apoio metálico treliçado, de 14 m de altura e 1000 daN de esforço nominal, composto de cabeça prismática e fuste tronco-piramidal de secção quadrada, encastrado em cubo de betão C25/30 (X0(P); D25; S2; Cl 0,4), fabricado em central, betonado desde camião, em solo incoerentes. Incluindo escavação para fundação com meios mecânicos, transporte e descarga. Totalmente montado.
Inclui: Marcação. Transporte e descarga. Escavação da fundação. Eliminação das terras soltas do fundo da escavação. Levantamento do apoio. Colocação e aprumo. Betonagem e compactação do betão. Eliminação de restos, limpeza final e remoção de entulho. Carga de entulho para camião ou contentor.
Critério de medição de projecto: Número de unidades previstas, segundo documentação gráfica de Projecto.
Critério de medição de obra: Medir-se-á o número de unidades realmente executadas segundo especificações de Projecto.

| Código | Un | Descrição | Rendimento | Preço | Importância |
|---|---|---|---|---|---|
| mt35pya050ee | Ud | Apoio metálico treliçado, de 14 m de altura e 1000 daN de esforço nominal, composto de cabeça prismática e fuste tronco-piramidal de secção quadrada. (material) | 1.000 | 954633.58 | 954633.58 |
| mt10hmf020ta | m³ | Betão simples C25/30 (X0(P); D25; S2; Cl 0,4), fabricado em central, segundo NP EN 206. (material) | 1.588 | 25499.58 | 40493.33 |
| mq01exn010i | h | Miniretroescavadora sobre pneus, de 37,5 kW. (equipamento) | 0.473 | 13393.81 | 6335.27 |
| mq04cag010a | h | Camião com grua de carga máxima 6 t. (equipamento) | 1.595 | 14492.86 | 23116.11 |
| mo020 | h | Oficial de 1ª construção. (mão de obra) | 3.534 | 1028.94 | 3636.27 |
| mo077 | h | Ajudante de construção. (mão de obra) | 3.534 | 604.97 | 2137.96 |
| % | % | Custos directos complementares | 2 % | 1030352.52 | 20607.05 |
|  |  | Custos directos |  |  | 1050959.57 |
