# Aspersor

- Propriedade do ficheiro: CYPE INGENIEROS, S.A.
- Formato: FIEBDC-3/2002
- Âmbito geográfico: Angola
- Moeda: AOA
- Custos indirectos: 3.00 %
- IVA: 18.00 %

## I Instalações

### IU Urbanas

#### IUR Redes de rega

**IUR060** Ud Aspersor.
Aspersor aéreo de rotação por impacto, de alumínio, com arco ajustável, raio de 5 a 62 m regulável, ligação de 2" de diâmetro, com tubo de aço galvanizado. Inclusive acessórios de ligação à tubagem de abastecimento e distribuição. Totalmente montado, ligado e testado.
Inclui: Instalação no terreno e ligação hidráulica à tubagem de abastecimento e distribuição. Limpeza hidráulica da unidade. Ajuste do caudal de água.
Critério de medição de projecto: Número de unidades previstas, segundo documentação gráfica de Projecto.
Critério de medição de obra: Medir-se-á o número de unidades realmente executadas segundo especificações de Projecto.

| Código | Un | Descrição | Rendimento | Preço | Importância |
|---|---|---|---|---|---|
| mt48asp015c | Ud | Aspersor aéreo de rotação por impacto, de alumínio, com arco ajustável, raio de 5 a 62 m regulável, ligação de 2" de diâmetro, intervalo de pressões recomendado de 2 a 7 bar. (material) | 1.000 | 20873.64 | 20873.64 |
| mt37tpj023gf | Ud | Abraçadeira de tomada de PP com quatro parafusos, para tubo de 75 mm de diâmetro exterior, com tomada para ligação roscada de 2" de diâmetro, PN=16 atm, com juntas elásticas de EPDM, segundo NP EN ISO 15874-3. (material) | 1.000 | 8660.05 | 8660.05 |
| mt48wwg210d | Ud | Tubo de aço galvanizado, de 1 m de comprimento, ligação de 2" de diâmetro. (material) | 1.000 | 3086.91 | 3086.91 |
| mo008 | h | Oficial de 1ª canalizador. (mão de obra) | 0.361 | 1057.30 | 381.69 |
| mo107 | h | Ajudante de canalizador. (mão de obra) | 0.361 | 603.82 | 217.98 |
| % | % | Custos directos complementares | 2 % | 33220.27 | 664.41 |
|  |  | Custos directos |  |  | 33884.68 |
