# Aspersor

- Propriedade do ficheiro: CYPE INGENIEROS, S.A.
- Formato: FIEBDC-3/2002
- Âmbito geográfico: Angola
- Moeda: AOA
- Custos indirectos: 3.00 %
- IVA: 18.00 %

## I Instalações

### IU Urbanas

#### IUR Redes de rega

**IUR060** Ud Aspersor.
Aspersor aéreo de rotação por impacto, de alumínio, com arco ajustável, raio de 5 a 62 m regulável, ligação de 3" de diâmetro, com tubo de aço galvanizado. Inclusive acessórios de ligação à tubagem de abastecimento e distribuição. Totalmente montado, ligado e testado.
Inclui: Instalação no terreno e ligação hidráulica à tubagem de abastecimento e distribuição. Limpeza hidráulica da unidade. Ajuste do caudal de água.
Critério de medição de projecto: Número de unidades previstas, segundo documentação gráfica de Projecto.
Critério de medição de obra: Medir-se-á o número de unidades realmente executadas segundo especificações de Projecto.

| Código | Un | Descrição | Rendimento | Preço | Importância |
|---|---|---|---|---|---|
| mt48asp015d | Ud | Aspersor aéreo de rotação por impacto, de alumínio, com arco ajustável, raio de 5 a 62 m regulável, ligação de 3" de diâmetro, intervalo de pressões recomendado de 2 a 7 bar. (material) | 1.000 | 69145.24 | 69145.24 |
| mt37tpj024mg | Ud | Abraçadeira de tomada de PP com seis parafusos, para tubo de 200 mm de diâmetro exterior, com tomada reforçada para ligação roscada de 3" de diâmetro, PN=16 atm, com juntas elásticas de EPDM, segundo NP EN ISO 15874-3. (material) | 1.000 | 142219.82 | 142219.82 |
| mt48wwg210e | Ud | Tubo de aço galvanizado, de 1 m de comprimento, ligação de 3" de diâmetro. (material) | 1.000 | 4578.92 | 4578.92 |
| mo008 | h | Oficial de 1ª canalizador. (mão de obra) | 0.433 | 1057.30 | 457.81 |
| mo107 | h | Ajudante de canalizador. (mão de obra) | 0.433 | 603.82 | 261.45 |
| % | % | Custos directos complementares | 2 % | 216663.24 | 4333.26 |
|  |  | Custos directos |  |  | 220996.50 |
