# Colector enterrado de betão simples

- Propriedade do ficheiro: CYPE INGENIEROS, S.A.
- Formato: FIEBDC-3/2002
- Âmbito geográfico: Angola
- Moeda: AOA
- Custos indirectos: 3.00 %
- IVA: 18.00 %

## I Instalações

### IU Urbanas

#### IUS Redes de drenagem

**IUS010** m Colector enterrado de betão simples.
Colector enterrado, para condutas expostas ao ataque de sulfatos ou água do mar, com reforço sob faixa de rodagem, formado por tubo de betão simples, fabricado por compressão radial, com cimento SR (resistente a sulfatos), classe N (Normal), carga de ruptura 90 kN/m², de 300 mm de diâmetro nominal (interior), união por encaixe e campânula com junta elástica, com uma pendente mínima de 2,00%, para conduta de saneamento sem pressão, colocado sobre base de betão simples C30/37 (X0(P); D25; S2; Cl 0,4) de 10 cm de espessura, enchimento lateral e superior até 30 cm acima da geratriz superior com o mesmo tipo de betão, devidamente vibrado e compactado. Inclusive, juntas de borracha, lubrificante para montagem, acessórios e peças especiais.
Critérios considerados na determinação do preço da unidade de obra: O preço inclui os equipamentos e a maquinaria necessários para o deslocamento e a colocação em obra dos elementos, mas não inclui a escavação nem o enchimento principal.
Inclui: Marcação do traçado do colector. Disposição doa tubos. Betonagem e compactação do betão na execução da base. Execução de nichos na base de apoio para alojar as campânulas. Descida e colocação dos tubos no fundo da vala. Montagem, ligação e verificação do seu correcto funcionamento. Execução do enchimento envolvente.
Critério de medição de projecto: Comprimento medido em projecção horizontal, pelo interior de caixas ou outros elementos de união, segundo documentação gráfica de Projecto.
Critério de medição de obra: Medir-se-á, em projecção horizontal, o comprimento realmente executado segundo especificações de Projecto, entre faces interiores de caixas e outros elementos de união, incluindo os tramos ocupados por peças especiais.

| Código | Un | Descrição | Rendimento | Preço | Importância |
|---|---|---|---|---|---|
| mt46thb010b | m | Tubo de betão simples, fabricado por compressão radial, com cimento SR (resistente a sulfatos), classe N (Normal), carga de ruptura 90 kN/m², de 300 mm de diâmetro nominal (interior), união por encaixe e campânula com junta elástica, em tramos de 420 mm de diâmetro exterior, 60 mm de espessura, 2400 mm de comprimento útil, 2500 mm de comprimento total, campânula de 520 mm de diâmetro exterior e 420 kg de peso, com junta de borracha EPDM, de deslizamento e compressão, tipo arpão, segundo EN 1916. (material) | 1.050 | 1901.17 | 1996.23 |
| mt46thb110a | kg | Lubrificante para união com junta elástica, em colector enterrado de saneamento sem pressão. (material) | 0.013 | 483.10 | 6.28 |
| mt10hmf020va | m³ | Betão simples C30/37 (X0(P); D25; S2; Cl 0,4), fabricado em central, segundo NP EN 206. (material) | 0.419 | 26841.67 | 11246.66 |
| mq04cag010b | h | Camião com grua de carga máxima 10 t. (equipamento) | 0.114 | 16412.53 | 1871.03 |
| mq01ret020b | h | Retroescavadora sobre pneus, de 70 kW. (equipamento) | 0.054 | 10703.32 | 577.98 |
| au00auh040 |  | Vibrador de betão, eléctrico. | 1.000 | 0.00 | 0.00 |
| mo041 | h | Oficial de 1ª construção de obra civil. (mão de obra) | 0.368 | 1028.94 | 378.65 |
| % | % | Custos directos complementares | 2 % | 16076.83 | 321.54 |
|  |  | Custos directos |  |  | 16398.37 |
