# Calha de drenagem de alvenaria

- Propriedade do ficheiro: CYPE INGENIEROS, S.A.
- Formato: FIEBDC-3/2002
- Âmbito geográfico: Angola
- Moeda: AOA
- Custos indirectos: 3.00 %
- IVA: 18.00 %

## I Instalações

### IU Urbanas

#### IUS Redes de drenagem

**IUS080** m Calha de drenagem de alvenaria.
Formação de calha de drenagem com paredes de alvenaria de tijolo cerâmico furado, assente com argamassa de cimento, confeccionada em obra, dosificação 1:6, camada de emboço afagada interiormente com argamassa de cimento, confeccionada em obra, com aditivo hidrófugo, dosificação 1:3, com grelha e aro de travejamento de aço galvanizado, de 350 mm de largura interior e 500 mm de altura, classe B-125 segundo NP EN 1433 e NP EN 124; sobre base de betão simples C20/25 (X0(P); D25; S2; Cl 1,0) de 15 cm de espessura. Inclusive peças especiais e sifão em linha visitável.
Critérios considerados na determinação do preço da unidade de obra: O preço não inclui a escavação nem o enchimento do tardoz.
Inclui: Marcação do traçado da calha de drenagem. Betonagem e compactação do betão na execução da base. Execução da alvenaria com tijolos, previamente humedecidos, assentes com argamassa. Execução de furos para a ligação da tubagem à calha de drenagem. União e ajuste das juntas da tubagem à calha de drenagem. Colocação do sifão em linha. Reboco e brunidura interior com argamassa de cimento, arredondando ângulos. Colocação do aro e da grelha. Verificação do seu correcto funcionamento.
Critério de medição de projecto: Comprimento medido em projecção horizontal, segundo documentação gráfica de Projecto.
Critério de medição de obra: Medir-se-á, em projecção horizontal, o comprimento realmente executado segundo especificações de Projecto.

| Código | Un | Descrição | Rendimento | Preço | Importância |
|---|---|---|---|---|---|
| mt10hmf020ra | m³ | Betão simples C20/25 (X0(P); D25; S2; Cl 1,0), fabricado em central, segundo NP EN 206. (material) | 0.162 | 24604.87 | 3985.99 |
| mt04lpt010c | Ud | Tijolo cerâmico furado duplo, para revestir, 30x20x9 cm, para utilização em alvenaria protegida (peça P), densidade 746 kg/m³, segundo NP EN 771-1. (material) | 29.000 | 41.56 | 1205.24 |
| mt08aaa010a | m³ | Água. (material) | 0.012 | 278.17 | 3.34 |
| mt01arg005a | t | Areia de pedreira, para argamassa preparada em obra. (material) | 0.056 | 2976.20 | 166.67 |
| mt08cem000l | kg | Cimento cinzento em sacos. (material) | 13.622 | 18.54 | 252.55 |
| mt08adt010 | kg | Aditivo hidrófugo para impermeabilização de argamassas ou betões. (material) | 0.206 | 222.53 | 45.84 |
| mt11rej020i | Ud | Aro e grelha de travejamento de aço galvanizado, de 350 mm de largura e 500 mm de comprimento, para calha de drenagem de 350 mm de largura interior e 500 mm de altura, classe B-125 segundo NP EN 1433 e NP EN 124. (material) | 2.000 | 28631.32 | 57262.64 |
| mt11var120b | Ud | Sifão em linha de PVC, cor cinzento, visitável, com união macho/fêmea, de 110 mm de diâmetro. (material) | 0.200 | 53176.15 | 10635.23 |
| mq06hor010 | h | Betoneira eléctrica com uma capacidade de amassadura de 160 l. (equipamento) | 0.028 | 902.79 | 25.28 |
| au00auh020 |  | Calha para descarga do betão. | 1.000 | 0.00 | 0.00 |
| au00auh040 |  | Vibrador de betão, eléctrico. | 1.000 | 0.00 | 0.00 |
| mo041 | h | Oficial de 1ª construção de obra civil. (mão de obra) | 2.452 | 1028.94 | 2522.96 |
| mo087 | h | Ajudante de construção de obra civil. (mão de obra) | 1.644 | 604.97 | 994.57 |
| % | % | Custos directos complementares | 2 % | 77100.31 | 1542.01 |
|  |  | Custos directos |  |  | 78642.32 |
