# Colector enterrado de polietileno

- Propriedade do ficheiro: CYPE INGENIEROS, S.A.
- Formato: FIEBDC-3/2002
- Âmbito geográfico: Angola
- Moeda: AOA
- Custos indirectos: 3.00 %
- IVA: 18.00 %

## I Instalações

### IU Urbanas

#### IUS Redes de drenagem

**IUS016** m Colector enterrado de polietileno.
Colector enterrado em terreno não agressivo, formado por tubo de polietileno de alta densidade (PEAD/HDPE) de parede dupla, a exterior corrugada cor preto e a interior lisa cor branca, união por copa com junta elástica de EPDM, rigidez anelar nominal 8 kN/m², diâmetro nominal 160 mm e secção circular, com uma pendente mínima de 1,00% para a drenagem de águas residuais e 0,50% para a drenagem de águas pluviais, para conduta de saneamento sem pressão, colocado sobre leito de areia de 10 cm de espessura, devidamente compactada e nivelada com apiloador (saltitão) de condução manual, enchimento lateral compactando até metade do diâmetro do tubo e posterior enchimento com a mesma areia até 30 cm por cima da geratriz superior. Inclusive, juntas de borracha, lubrificante para montagem, acessórios e peças especiais.
Critérios considerados na determinação do preço da unidade de obra: O preço inclui os equipamentos e a maquinaria necessários para o deslocamento e a colocação em obra dos elementos, mas não inclui a escavação nem o enchimento principal.
Inclui: Marcação do traçado do colector. Disposição doa tubos. Descarga da areia no fundo da vala. Descida e colocação dos tubos no fundo da vala. Montagem, ligação e verificação do seu correcto funcionamento. Execução do enchimento envolvente.
Critério de medição de projecto: Comprimento medido em projecção horizontal, pelo interior de caixas ou outros elementos de união, segundo documentação gráfica de Projecto.
Critério de medição de obra: Medir-se-á, em projecção horizontal, o comprimento realmente executado segundo especificações de Projecto, entre faces interiores de caixas e outros elementos de união, incluindo os tramos ocupados por peças especiais.

| Código | Un | Descrição | Rendimento | Preço | Importância |
|---|---|---|---|---|---|
| mt11teg010a | m | Tubo de polietileno de alta densidade (PEAD/HDPE) de parede dupla, a exterior corrugada cor preto e a interior lisa cor branca, união por copa com junta elástica de EPDM, rigidez anelar nominal 8 kN/m², diâmetro nominal 160 mm, comprimento nominal 6 m, segundo NP EN 13476-1. (material) | 1.050 | 9546.34 | 10023.66 |
| mt11ade100a | kg | Lubrificante para união através de junta elástica de tubos e acessórios. (material) | 0.004 | 24980.35 | 99.92 |
| mt01ara010a | m³ | Areia com granulometria de 0 a 5 mm de diâmetro, limpa. (material) | 0.294 | 2364.42 | 695.14 |
| mq04cag010b | h | Camião com grua de carga máxima 10 t. (equipamento) | 0.044 | 16412.53 | 722.15 |
| mq01ret020b | h | Retroescavadora sobre pneus, de 70 kW. (equipamento) | 0.034 | 10703.32 | 363.91 |
| mq02rop020 | h | Apiloador (Saltitão) de condução manual, de 80 kg, com placa de 30x30 cm. (equipamento) | 0.242 | 1025.78 | 248.24 |
| mo041 | h | Oficial de 1ª construção de obra civil. (mão de obra) | 0.222 | 1028.94 | 228.42 |
| mo087 | h | Ajudante de construção de obra civil. (mão de obra) | 0.106 | 604.97 | 64.13 |
| % | % | Custos directos complementares | 2 % | 12445.57 | 248.91 |
|  |  | Custos directos |  |  | 12694.48 |
