# Canalização subterrânea de telecomunicações, de tubo rígido

- Propriedade do ficheiro: CYPE INGENIEROS, S.A.
- Formato: FIEBDC-3/2002
- Âmbito geográfico: Angola
- Moeda: AOA
- Custos indirectos: 3.00 %
- IVA: 18.00 %

## I Instalações

### IU Urbanas

#### IUT Redes de telecomunicações

**IUT030** m Canalização subterrânea de telecomunicações, de tubo rígido.
Canalização subterrânea de telecomunicações formada por tubo rígido de PVC-U, de 110 mm de diâmetro e 1,3 mm de espessura, executada em vala, com o tubo embebido num prisma de betão simples C20/25 (X0(P); D25; S2; Cl 1,0) com 6 cm de recobrimento superior e inferior e 5,5 cm de recobrimento lateral, sem incluir a escavação nem o posterior enchimento da vala. Incluindo betonagem e compactação do betão para formação do prisma de betão simples e fio guia. Totalmente montada.
Inclui: Marcação do traçado da vala. Refinamento do fundo e laterais à mão, com extracção das terras. Disposição doa tubos. Colocação de fio guia. Colocação do tubo. Betonagem e compactação do betão para formação do prisma.
Critério de medição de projecto: Comprimento medido em projecção horizontal, segundo documentação gráfica de Projecto.
Critério de medição de obra: Medir-se-á, em projecção horizontal, o comprimento realmente executado segundo especificações de Projecto.

| Código | Un | Descrição | Rendimento | Preço | Importância |
|---|---|---|---|---|---|
| mt35tpe010g | m | Tubo rígido de PVC-U, de 110 mm de diâmetro e 1,3 mm de espessura, fornecido em barras de 6 m de comprimento. (material) | 1.050 | 4150.58 | 4358.11 |
| mt40iva030 | m | Fio guia de polipropileno de 3 mm de diâmetro. (material) | 1.150 | 201.02 | 231.17 |
| mt10hmf020ra | m³ | Betão simples C20/25 (X0(P); D25; S2; Cl 1,0), fabricado em central, segundo NP EN 206. (material) | 0.040 | 24604.87 | 984.19 |
| au00auh040 |  | Vibrador de betão, eléctrico. | 1.000 | 0.00 | 0.00 |
| mo020 | h | Oficial de 1ª construção. (mão de obra) | 0.361 | 1028.94 | 371.45 |
| mo113 | h | Operário não qualificado construção. (mão de obra) | 0.361 | 581.64 | 209.97 |
| % | % | Custos directos complementares | 2 % | 6154.89 | 123.10 |
|  |  | Custos directos |  |  | 6277.99 |
