# Canalização subterrânea de telecomunicações, de tubo rígido

- Propriedade do ficheiro: CYPE INGENIEROS, S.A.
- Formato: FIEBDC-3/2002
- Âmbito geográfico: Angola
- Moeda: AOA
- Custos indirectos: 3.00 %
- IVA: 18.00 %

## I Instalações

### IU Urbanas

#### IUT Redes de telecomunicações

**IUT030** m Canalização subterrânea de telecomunicações, de tubo rígido.
Canalização subterrânea de telecomunicações formada por 4 tubos rígidos de PVC-U, de 63 mm de diâmetro e 1,2 mm de espessura e suporte separador cada 70 cm de comprimento, executada em vala, sem incluir a escavação nem o posterior enchimento da vala. Incluindo fio guia. Totalmente montada.
Inclui: Marcação do traçado da vala. Refinamento do fundo e laterais à mão, com extracção das terras. Disposição doa tubos. Colocação de fio guia. Colocação dos tubos.
Critério de medição de projecto: Comprimento medido em projecção horizontal, segundo documentação gráfica de Projecto.
Critério de medição de obra: Medir-se-á, em projecção horizontal, o comprimento realmente executado segundo especificações de Projecto.

| Código | Un | Descrição | Rendimento | Preço | Importância |
|---|---|---|---|---|---|
| mt35tpe010d | m | Tubo rígido de PVC-U, de 63 mm de diâmetro e 1,2 mm de espessura, fornecido em barras de 6 m de comprimento. (material) | 4.200 | 2365.00 | 9933.00 |
| mt40iva040a | Ud | Suporte separador de polipropileno para 4 tubos rígidos de PVC de 63 mm de diâmetro. (material) | 1.430 | 461.18 | 659.49 |
| mt40iva030 | m | Fio guia de polipropileno de 3 mm de diâmetro. (material) | 4.600 | 201.02 | 924.69 |
| mo020 | h | Oficial de 1ª construção. (mão de obra) | 0.346 | 1028.94 | 356.01 |
| mo113 | h | Operário não qualificado construção. (mão de obra) | 0.346 | 581.64 | 201.25 |
| % | % | Custos directos complementares | 2 % | 12074.44 | 241.49 |
|  |  | Custos directos |  |  | 12315.93 |
