# Canalização subterrânea de telecomunicações, de tubo rígido

- Propriedade do ficheiro: CYPE INGENIEROS, S.A.
- Formato: FIEBDC-3/2002
- Âmbito geográfico: Angola
- Moeda: AOA
- Custos indirectos: 3.00 %
- IVA: 18.00 %

## I Instalações

### IU Urbanas

#### IUT Redes de telecomunicações

**IUT030** m Canalização subterrânea de telecomunicações, de tubo rígido.
Canalização subterrânea de telecomunicações formada por 6 tubos rígidos de PVC-U, de 160 mm de diâmetro e 1,8 mm de espessura e suporte separador cada 100 cm de comprimento, executada em vala, sem incluir a escavação nem o posterior enchimento da vala. Incluindo fio guia. Totalmente montada.
Inclui: Marcação do traçado da vala. Refinamento do fundo e laterais à mão, com extracção das terras. Disposição doa tubos. Colocação de fio guia. Colocação dos tubos.
Critério de medição de projecto: Comprimento medido em projecção horizontal, segundo documentação gráfica de Projecto.
Critério de medição de obra: Medir-se-á, em projecção horizontal, o comprimento realmente executado segundo especificações de Projecto.

| Código | Un | Descrição | Rendimento | Preço | Importância |
|---|---|---|---|---|---|
| mt35tpe010j | m | Tubo rígido de PVC-U, de 160 mm de diâmetro e 1,8 mm de espessura, fornecido em barras de 6 m de comprimento. (material) | 6.300 | 8171.09 | 51477.87 |
| mt40iva040d | Ud | Suporte separador de polipropileno para 4 tubos rígidos de PVC de 160 mm de diâmetro. (material) | 2.000 | 1300.75 | 2601.50 |
| mt40iva030 | m | Fio guia de polipropileno de 3 mm de diâmetro. (material) | 6.900 | 201.02 | 1387.04 |
| mo020 | h | Oficial de 1ª construção. (mão de obra) | 1.085 | 1028.94 | 1116.40 |
| mo113 | h | Operário não qualificado construção. (mão de obra) | 1.085 | 581.64 | 631.08 |
| % | % | Custos directos complementares | 2 % | 57213.89 | 1144.28 |
|  |  | Custos directos |  |  | 58358.17 |
