# Caixa pré-fabricada de betão, para a rede de telecomunicações de fibra óptica

- Propriedade do ficheiro: CYPE INGENIEROS, S.A.
- Formato: FIEBDC-3/2002
- Âmbito geográfico: Angola
- Moeda: AOA
- Custos indirectos: 3.00 %
- IVA: 18.00 %

## I Instalações

### IU Urbanas

#### IUT Redes de telecomunicações

**IUT020** Ud Caixa pré-fabricada de betão, para a rede de telecomunicações de fibra óptica.
Caixa de betão armado, de 700x700 mm de dimensões interiores, 950x950x1050 mm de dimensões exteriores, com tampa de ferro fundido classe D-400, para a rede de telecomunicações de fibra óptica, colocada sobre base de betão simples C20/25 (X0(P); D25; S2; Cl 1,0) de 10 cm de espessura. Inclusive betonagem e compactação do betão para a execução da base, ligações com as condutas e remates. Totalmente montada, sem incluir a escavação nem o enchimento perimetral posterior.
Inclui: Marcação da caixa. Eliminação das terras soltas do fundo da escavação. Betonagem e compactação do betão na execução da base. Colocação da caixa. Ligações de tubos da canalização. Colocação de acessórios.
Critério de medição de projecto: Número de unidades previstas, segundo documentação gráfica de Projecto.
Critério de medição de obra: Medir-se-á o número de unidades realmente executadas segundo especificações de Projecto.

| Código | Un | Descrição | Rendimento | Preço | Importância |
|---|---|---|---|---|---|
| mt10hmf020ra | m³ | Betão simples C20/25 (X0(P); D25; S2; Cl 1,0), fabricado em central, segundo NP EN 206. (material) | 0.090 | 24932.22 | 2243.90 |
| mt40iar110a | Ud | Caixa de betão armado, de 700x700 mm de dimensões interiores, 950x950x1050 mm de dimensões exteriores, com tampa de ferro fundido classe D-400 segundo NP EN 124. (material) | 1.000 | 485969.55 | 485969.55 |
| mq04cag010a | h | Camião com grua de carga máxima 6 t. (equipamento) | 0.220 | 14898.92 | 3277.76 |
| au00auh040 |  | Vibrador de betão, eléctrico. | 1.000 | 0.00 | 0.00 |
| mo041 | h | Oficial de 1ª construção de obra civil. (mão de obra) | 1.010 | 1055.59 | 1066.15 |
| mo087 | h | Ajudante de construção de obra civil. (mão de obra) | 1.010 | 620.64 | 626.85 |
| % | % | Custos directos complementares | 2 % | 493184.21 | 9863.68 |
|  |  | Custos directos |  |  | 503047.89 |
