# Escarificação do terreno

- Propriedade do ficheiro: CYPE INGENIEROS, S.A.
- Formato: FIEBDC-3/2002
- Âmbito geográfico: Angola
- Moeda: AOA
- Custos indirectos: 3.00 %
- IVA: 18.00 %

## J Jardins

### JA Preparação do terreno

#### JAB Acondicionamento físico

**JAB030** m² Escarificação do terreno.
Escarificação profunda do terreno pedregoso, com meios mecânicos, através de tractor agrícola equipado com fresa, alcançando uma profundidade de entre 10 e 15 cm.
Inclui: Escarificação do terreno. Sinalização e protecção do terreno.
Critério de medição de projecto: Superfície medida em projecção horizontal, segundo documentação gráfica de Projecto.
Critério de medição de obra: Medir-se-á, em projecção horizontal, a superfície realmente executada segundo especificações de Projecto.

| Código | Un | Descrição | Rendimento | Preço | Importância |
|---|---|---|---|---|---|
| mq09tra100 | h | Tractor agrícola, de 33 kW, equipado com fresa, de 1,8 m de largura de trabalho. (equipamento) | 0.026 | 10169.91 | 264.42 |
| mo040 | h | Oficial de 1ª jardineiro. (mão de obra) | 0.003 | 1028.94 | 3.09 |
| % | % | Custos directos complementares | 2 % | 267.51 | 5.35 |
|  |  | Custos directos |  |  | 272.86 |
