# Malha anti-ervas orgânica

- Propriedade do ficheiro: CYPE INGENIEROS, S.A.
- Formato: FIEBDC-3/2002
- Âmbito geográfico: Angola
- Moeda: AOA
- Custos indirectos: 3.00 %
- IVA: 18.00 %

## J Jardins

### JD Sistemas de drenagem, fixação e protecção

#### JDM Malhas anti-ervas

**JDM010** m² Malha anti-ervas orgânica.
Malha orgânica, biodegradável, elaborada com fibras naturais de coco 100%, entrelaçadas com malhas e fio de polipropileno fotodegradável, 350 g/m² de massa superficial, para o controlo da erosão e função anti-ervas na realização de plantações, permeável à agua, ao ar e aos nutrientes, fixada ao terreno onde se vai realizar a plantação, à razão de 3 plantas/m² com estaca de ancoragem de aço, em forma de L, de 6 mm de diâmetro.
Critérios considerados na determinação do preço da unidade de obra: O preço não inclui a vegetação.
Inclui: Preparação do terreno. Colocação da malha. Colocação das estacas de ancoragem. Realização de cortes na malha.
Critério de medição de projecto: Superfície medida em projecção horizontal, segundo documentação gráfica de Projecto.
Critério de medição de obra: Medir-se-á, em projecção horizontal, a superfície realmente executada segundo especificações de Projecto.

| Código | Un | Descrição | Rendimento | Preço | Importância |
|---|---|---|---|---|---|
| mt48map010b | m² | Malha orgânica, biodegradável, elaborada com fibras naturais de coco 100%, entrelaçadas com malhas e fio de polipropileno fotodegradável, 350 g/m² de massa superficial, para o controlo da erosão e função anti-ervas na realização de plantações, permeável à agua, ao ar e aos nutrientes. (material) | 1.100 | 263.09 | 289.40 |
| mt48mal015c | Ud | Estaca de ancoragem de aço, em forma de L, de 6 mm de diâmetro, para fixação de redes e malhas ao terreno. (material) | 1.000 | 97.93 | 97.93 |
| mo040 | h | Oficial de 1ª jardineiro. (mão de obra) | 0.094 | 1028.94 | 96.72 |
| mo086 | h | Ajudante de jardineiro. (mão de obra) | 0.188 | 604.97 | 113.73 |
| % | % | Custos directos complementares | 2 % | 597.78 | 11.96 |
|  |  | Custos directos |  |  | 609.74 |
