# Protector contra roedores

- Propriedade do ficheiro: CYPE INGENIEROS, S.A.
- Formato: FIEBDC-3/2002
- Âmbito geográfico: Angola
- Moeda: AOA
- Custos indirectos: 3.00 %
- IVA: 18.00 %

## J Jardins

### JD Sistemas de drenagem, fixação e protecção

#### JDP Protectores

**JDP020** m Protector contra roedores.
Protector contra roedores, composto por rede de dissuasão de polietileno reciclável de 40 cm de altura, com resistência aos raios UV, de 0,8x0,8 cm de vão de malha, fixada através de abraçadeiras de plástico a dois tutores de bambu de 4 a 6 mm de diâmetro.
Inclui: Marcação e cravação dos tutores. Alinhamento dos tutores e fixação da rede aos mesmos com abraçadeiras de plástico.
Critério de medição de projecto: Número de unidades previstas, segundo documentação gráfica de Projecto.
Critério de medição de obra: Medir-se-á o número de unidades realmente executadas segundo especificações de Projecto.

| Código | Un | Descrição | Rendimento | Preço | Importância |
|---|---|---|---|---|---|
| mt48ppp010a | m | Rede de dissuasão contra roedores, de polietileno reciclável de 40 cm de altura, com resistência aos raios UV, de 0,8x0,8 cm de vão de malha. Inclusive abraçadeiras para a fixação às estacas. (material) | 1.000 | 116.93 | 116.93 |
| mt48tut025 | Ud | Estaca de cana de bambu de 4 a 6 mm de diâmetro e 100 cm de comprimento. (material) | 2.000 | 157.86 | 315.72 |
| mo086 | h | Ajudante de jardineiro. (mão de obra) | 0.173 | 604.97 | 104.66 |
| % | % | Custos directos complementares | 2 % | 537.31 | 10.75 |
|  |  | Custos directos |  |  | 548.06 |
