# Transplante de palmeira

- Propriedade do ficheiro: CYPE INGENIEROS, S.A.
- Formato: FIEBDC-3/2002
- Âmbito geográfico: Angola
- Moeda: AOA
- Custos indirectos: 3.00 %
- IVA: 18.00 %

## J Jardins

### JS Fornecimento e plantação de espécies

#### JSP Plantação e transplante de espécies

**JSP050** Ud Transplante de palmeira.
Transplante de palmeira de até 3 m de altura, localizada em caldeira de árvore, com retroescavadora.
Inclui: Poda de raízes. Poda de ramos. Transporte ao local de destino. Plantação. Recorte de raízes.
Critério de medição de projecto: Número de unidades previstas, segundo documentação gráfica de Projecto.
Critério de medição de obra: Será medido o número de unidades realmente transplantadas segundo especificações de Projecto.

| Código | Un | Descrição | Rendimento | Preço | Importância |
|---|---|---|---|---|---|
| mq01ret020b | h | Retroescavadora sobre pneus, de 70 kW. (equipamento) | 1.650 | 10703.32 | 17660.48 |
| mq04cag010b | h | Camião com grua de carga máxima 10 t. (equipamento) | 0.220 | 16412.53 | 3610.76 |
| mo040 | h | Oficial de 1ª jardineiro. (mão de obra) | 1.010 | 1028.94 | 1039.23 |
| mo115 | h | Operário jardineiro. (mão de obra) | 4.328 | 581.64 | 2517.34 |
| mo086 | h | Ajudante de jardineiro. (mão de obra) | 4.328 | 604.97 | 2618.31 |
| % | % | Custos directos complementares | 2 % | 27446.12 | 548.92 |
|  |  | Custos directos |  |  | 27995.04 |
