# Vedação natural

- Propriedade do ficheiro: CYPE INGENIEROS, S.A.
- Formato: FIEBDC-3/2002
- Âmbito geográfico: Angola
- Moeda: AOA
- Custos indirectos: 3.00 %
- IVA: 18.00 %

## J Jardins

### JV Vedação e ocultação

#### JVC Vedações naturais

**JVC010** m² Vedação natural.
Vedação de vime natural, de 200 cm de altura, cosido com arame galvanizado, fixado com arame galvanizado sobre um suporte existente.
Inclui: Colocação da vedação natural e fixação com arame galvanizado.
Critério de medição de projecto: Superfície medida segundo documentação gráfica de Projecto.
Critério de medição de obra: Medir-se-á a superfície realmente executada segundo especificações de Projecto.

| Código | Un | Descrição | Rendimento | Preço | Importância |
|---|---|---|---|---|---|
| mt48cnj030c | m² | Vime natural, de 200 cm de altura, cosido com arame galvanizado, fornecido em rolos de 500 cm de largura. (material) | 1.000 | 664.01 | 664.01 |
| mt08var050 | kg | Arame galvanizado para atar, de 1,30 mm de diâmetro. (material) | 0.100 | 278.17 | 27.82 |
| mo040 | h | Oficial de 1ª jardineiro. (mão de obra) | 0.289 | 1028.94 | 297.36 |
| mo115 | h | Operário jardineiro. (mão de obra) | 0.289 | 581.64 | 168.09 |
| % | % | Custos directos complementares | 2 % | 1157.28 | 23.15 |
|  |  | Custos directos |  |  | 1180.43 |
