# Base granular

- Propriedade do ficheiro: CYPE INGENIEROS, S.A.
- Formato: FIEBDC-3/2002
- Âmbito geográfico: Angola
- Moeda: AOA
- Custos indirectos: 3.00 %
- IVA: 18.00 %

## M Pavimentos urbanos

### MB Bases e sub-bases

#### MBG Granulares

**MBG010** m³ Base granular.
Base granular com tout-venant artificial granítico, e compactação a 99% do Proctor Modificado com meios mecânicos, em camadas de 30 cm de espessura, até alcançar uma densidade seca não inferior à 99% do Proctor Modificado da máxima obtida no ensaio Proctor Modificado, realizado segundo LNEC E 197, para melhoria das propriedades resistentes do terreno.
Critérios considerados na determinação do preço da unidade de obra: O preço não inclui a realização do ensaio Proctor Modificado.
Inclui: Transporte e descarga do material ao local de trabalho. Espalhamento do material em camadas de espessura uniforme. Humidificação ou secagem de cada camada. Compactação.
Critério de medição de projecto: Volume medido sobre os desenhos de perfis transversais do Projecto, que definem o movimento de terras a realizar em obra.
Critério de medição de obra: Medir-se-á, em perfil compactado, o volume realmente executado segundo especificações de Projecto, sem incluir os incrementos por excessos de escavação não autorizados.

| Código | Un | Descrição | Rendimento | Preço | Importância |
|---|---|---|---|---|---|
| mt01zah010d | t | Tout-venant artificial granítico. (material) | 2.200 | 1787.80 | 3933.16 |
| mq02rot030b | h | Compactador tandem auto-propulsado, de 63 kW, de 9,65 t, largura de trabalho 168 cm. (equipamento) | 0.110 | 12353.00 | 1358.83 |
| mq04dua020b | h | Dumper de descarga frontal de 2 t de carga útil. (equipamento) | 0.110 | 2792.98 | 307.23 |
| mq02cia020j | h | Camião cisterna, de 8 m³ de capacidade. (equipamento) | 0.011 | 31985.45 | 351.84 |
| mo113 | h | Operário não qualificado construção. (mão de obra) | 0.303 | 596.70 | 180.80 |
| % | % | Custos directos complementares | 2 % | 6131.86 | 122.64 |
|  |  | Custos directos |  |  | 6254.50 |
