# Revestimento de pavimento desportivo, de resinas sintéticas

- Propriedade do ficheiro: CYPE INGENIEROS, S.A.
- Formato: FIEBDC-3/2002
- Âmbito geográfico: Angola
- Moeda: AOA
- Custos indirectos: 3.00 %
- IVA: 18.00 %

## M Pavimentos urbanos

### MD Pavimentos desportivos

#### MDR De resinas sintéticas

**MDR005** m² Revestimento de pavimento desportivo, de resinas sintéticas.
Revestimento de pavimento desportivo, com resistência ao deslizamento entre 80 e 110 com a superfície seca e entre 55 e 110 com a superfície húmida, segundo EN 13036-4, com resistência ao deslizamento maior que 45 segundo ENV 12633, de 2 a 3 mm de espessura total aproximada, realizado sobre superfície suporte de aglomerado asfáltico, apto para campo de ténis, para a prática de ténis amador, através da aplicação sucessiva de: uma camada de regularização e acondicionamento da superfície, de argamassa, cor cinzento, à base de resinas sintéticas e cargas minerais seleccionadas (2 kg/m²); uma camada de argamassa, cor preto, à base de resinas acrílicas (0,3 kg/m²), inerte silício incolor, lavado, de granulometria compreendida entre 0,2 e 0,4 mm (0,5 kg/m²) e água (0,2 l/m²); três camadas de argamassa, à base de resinas acrílicas, cargas minerais calibradas e pigmentos (0,4 kg/m² cada camada), deixando secar totalmente a camada prévia antes de aplicar a seguinte camada e uma camada de tinta de água, cor azul, à base de resinas acrílicas, cargas micronizadas e pigmentos (0,3 kg/m²).
Critérios considerados na determinação do preço da unidade de obra: O preço não inclui a superfície suporte, a execução e a vedação das juntas nem a marcação e execução das linhas de jogo.
Inclui: Limpeza da superfície suporte. Implantação das juntas e panos de trabalho. Aplicação, com raspador de borracha, da camada de regularização e acondicionamento da superfície. Aplicação das sucessivas camadas que formam o pavimento desportivo. Secagem de cada camada antes de aplicar a seguinte, incluindo raspagem, varredela e sopragem das imperfeições. Limpeza final do pavimento.
Critério de medição de projecto: Superfície medida em projecção horizontal, segundo documentação gráfica de Projecto.
Critério de medição de obra: Medir-se-á, em projecção horizontal, a superfície realmente executada segundo especificações de Projecto.

| Código | Un | Descrição | Rendimento | Preço | Importância |
|---|---|---|---|---|---|
| mt47cit050a | kg | Argamassa, cor cinzento, à base de resinas sintéticas e cargas minerais seleccionadas, para regularização de superfícies; para aplicar com raspador de borracha. (material) | 2.000 | 2371.73 | 4743.46 |
| mt47cit060a | kg | Argamassa, cor preto, à base de resinas acrílicas. (material) | 0.300 | 5959.13 | 1787.74 |
| mt47cit002a | kg | Inerte silício incolor, lavado, de granulometria compreendida entre 0,2 e 0,4 mm, fornecido em sacos. (material) | 0.500 | 270.31 | 135.16 |
| mt47cit080g | kg | Argamassa, cor azul, à base de resinas acrílicas, cargas minerais calibradas e pigmentos. (material) | 1.200 | 6245.16 | 7494.19 |
| mt27pcc030g | kg | Tinta de água, cor azul, à base de resinas acrílicas, cargas micronizadas e pigmentos. (material) | 0.300 | 7139.03 | 2141.71 |
| mo041 | h | Oficial de 1ª construção de obra civil. (mão de obra) | 0.355 | 1143.36 | 405.89 |
| mo087 | h | Ajudante de construção de obra civil. (mão de obra) | 0.355 | 672.31 | 238.67 |
| % | % | Custos directos complementares | 2 % | 16946.82 | 338.94 |
|  |  | Custos directos |  |  | 17285.76 |
