# Pavimento flexível

- Propriedade do ficheiro: CYPE INGENIEROS, S.A.
- Formato: FIEBDC-3/2002
- Âmbito geográfico: Angola
- Moeda: AOA
- Custos indirectos: 3.00 %
- IVA: 18.00 %

## M Pavimentos urbanos

### MF Secções de pavimento

#### MFF Flexível

**MFF010** m² Pavimento flexível.
Pavimento flexível para tráfego pesado T0 sobre base E3, composto por: camada de 25 cm de espessura de solo-cimento formada pela mistura em central de material granular para a fabricação de SC40, adequado para tráfego T0 com cimento CEM II / A-V 32,5 N, a granel; rega de cura mediante a aplicação de emulsão betuminosa, tipo ECR-1, à base de betume asfáltico; mistura betuminosa a quente: rega de colagem mediante a aplicação de emulsão betuminosa, tipo ECR-1, à base de betume asfáltico; camada base de 12 cm de espessura formada por material granular para a fabricação de mistura betuminosa a quente AC 32 base S, segundo NP EN 13108-1, coeficiente de Los Angeles <=25, adequado para tráfego T0 com filer calcário, para mistura betuminosa a quente e betume asfáltico B35/50; rega de colagem mediante a aplicação de emulsão betuminosa, tipo ECR-1, à base de betume asfáltico; camada intermédia de 5 cm de espessura formada por material granular para a fabricação de mistura betuminosa a quente AC 22 bin D, segundo NP EN 13108-1, coeficiente de Los Angeles <=25, adequado para tráfego T0 com filer calcário, para mistura betuminosa a quente e betume asfáltico B35/50; rega de colagem mediante a aplicação de emulsão betuminosa, tipo ECR-1, à base de betume asfáltico; camada de desgaste de 3 cm de espessura formada por material granular para a fabricação de mistura betuminosa a quente BBTM 11B, segundo EN 13108-2, coeficiente de Los Angeles <=15, adequado para tráfego T00 com filer calcário, para mistura betuminosa a quente e betume asfáltico modificado com polímeros BM-3c.
Inclui: Estudo da mistura e obtenção da fórmula de trabalho da mistura com cimento. Preparação da superfície existente para a mistura com cimento. Fabrico da mistura com cimento. Transporte da mistura com cimento. Colocação e espalhamento da mistura com cimento. Pré-fissuração da camada de mistura com cimento. Compactação e finalização da camada de mistura com cimento. Execução de juntas de construção na camada de mistura com cimento. Cura da camada de mistura com cimento. Troço de teste para a camada de mistura com cimento. Preparação da superfície para a rega de colagem. Aplicação da emulsão betuminosa. Estudo da mistura e obtenção da fórmula de trabalho da mistura betuminosa. Preparação da superfície existente para a camada de mistura betuminosa. Aprovisionamento de inertes para o fabrico da mistura betuminosa. Fabrico da mistura betuminosa. Transporte da mistura betuminosa. Espalhamento da mistura betuminosa. Compactação da camada de mistura betuminosa. Execução de juntas transversais e longitudinais na camada de mistura betuminosa. Troço de teste para a camada de mistura betuminosa.
Critério de medição de projecto: Superfície medida em projecção horizontal, segundo documentação gráfica de Projecto.
Critério de medição de obra: Medir-se-á, em projecção horizontal, a superfície realmente executada segundo especificações de Projecto.

| Código | Un | Descrição | Rendimento | Preço | Importância |
|---|---|---|---|---|---|
| mt01arp100c | t | Material granular para a fabricação de SC40, adequado para tráfego T0, segundo PG-3. Segundo NP EN 13043. (material) | 0.553 | 417.70 | 230.99 |
| mt08cet020c | t | Cimento CEM II / A-V 32,5 N, a granel, segundo NP EN 197-1. (material) | 0.017 | 17376.02 | 295.39 |
| mt14ebc010a | kg | Emulsão betuminosa, tipo ECR-1, à base de betume asfáltico, segundo PG-3. (material) | 3.800 | 298.27 | 1133.43 |
| mt01arp120acca | t | Material granular para a fabricação de mistura betuminosa a quente AC 32 base S, segundo NP EN 13108-1, coeficiente de Los Angeles <=25, adequado para tráfego T0, segundo PG-3. Segundo NP EN 13043. (material) | 0.253 | 1487.04 | 376.22 |
| mt01arp060a | t | Filer calcário, para mistura betuminosa a quente. (material) | 0.011 | 6850.42 | 75.35 |
| mt14ebc020ead1b | t | Betume asfáltico B35/50, segundo PG-3. (material) | 0.010 | 359685.28 | 3596.85 |
| mt01arp120bche | t | Material granular para a fabricação de mistura betuminosa a quente AC 22 bin D, segundo NP EN 13108-1, coeficiente de Los Angeles <=25, adequado para tráfego T0, segundo PG-3. Segundo NP EN 13043. (material) | 0.104 | 1546.52 | 160.84 |
| mt01arp060b | t | Filer calcário, para mistura betuminosa a quente. (material) | 0.005 | 6850.42 | 34.25 |
| mt14ebc020fbe1b | t | Betume asfáltico B35/50, segundo PG-3. (material) | 0.005 | 359685.28 | 1798.43 |
| mt01arp120ccpm | t | Material granular para a fabricação de mistura betuminosa a quente BBTM 11B, segundo EN 13108-2, coeficiente de Los Angeles <=15, adequado para tráfego T00, segundo PG-3. Segundo NP EN 13043. (material) | 0.061 | 1695.22 | 103.41 |
| mt01arp060c | t | Filer calcário, para mistura betuminosa a quente. (material) | 0.004 | 6850.42 | 27.40 |
| mt14ebc020gjX1h | t | Betume asfáltico modificado com polímeros BM-3c, segundo PG-3. (material) | 0.003 | 510076.35 | 1530.23 |
| mq10csc010 | h | Central descontínua para tratamento de materiais com cimento, de 160 t/h. (equipamento) | 0.006 | 26067.84 | 156.41 |
| mq04tkt010 | t·km | Transporte de inertes. (equipamento) | 9.405 | 31.03 | 291.84 |
| mq04cab010d | h | Camião basculante de 14 t de carga, de 184 kW. (equipamento) | 0.019 | 11792.60 | 224.06 |
| mq01mot010b | h | Motoniveladora de 154 kW. (equipamento) | 0.006 | 22563.81 | 135.38 |
| mq02cia020j | h | Camião cisterna, de 8 m³ de capacidade. (equipamento) | 0.013 | 31985.45 | 415.81 |
| mq02rov010i | h | Compactador monocilíndrico vibrante auto-propulsado, de 129 kW, de 16,2 t, largura de trabalho 213,4 cm. (equipamento) | 0.006 | 18770.53 | 112.62 |
| mq01pan010a | h | Pá carregadora sobre pneus de 120 kW/1,9 m³. (equipamento) | 0.019 | 12121.00 | 230.30 |
| mq02cia020f | h | Camião cisterna equipamento para rega, de 8 m³ de capacidade. (equipamento) | 0.011 | 33088.39 | 363.97 |
| mq11bar010 | h | Varredora rebocada com motor auxiliar. (equipamento) | 0.007 | 17934.98 | 125.54 |
| mq10mbc010 | h | Central asfáltica continua para fabricação de mistura betuminosa a quente, de 200 t/h. (equipamento) | 0.013 | 93099.43 | 1210.29 |
| mq04tkt020 | t·km | Transporte de aglomerado. (equipamento) | 7.524 | 31.03 | 233.47 |
| mq04deq010 | Ud | Deslocamento de maquinaria de fabrico de mistura betuminosa a quente. (equipamento) | 1.000 | 310.33 | 310.33 |
| mq11ext030 | h | Espalhadora asfáltica sobre rastos, de 81 kW. (equipamento) | 0.013 | 61132.82 | 794.73 |
| mq02rot030b | h | Compactador tandem auto-propulsado, de 63 kW, de 9,65 t, largura de trabalho 168 cm. (equipamento) | 0.013 | 12353.00 | 160.59 |
| mq11com010 | h | Compactador de pneus auto-propulsado, de 12/22 t. (equipamento) | 0.013 | 17535.23 | 227.96 |
| mo041 | h | Oficial de 1ª construção de obra civil. (mão de obra) | 0.025 | 1055.59 | 26.39 |
| mo087 | h | Ajudante de construção de obra civil. (mão de obra) | 0.038 | 620.64 | 23.58 |
| % | % | Custos directos complementares | 2 % | 14406.06 | 288.12 |
|  |  | Custos directos |  |  | 14694.18 |
