# Mistura betuminosa a frio AF

- Propriedade do ficheiro: CYPE INGENIEROS, S.A.
- Formato: FIEBDC-3/2002
- Âmbito geográfico: Angola
- Moeda: AOA
- Custos indirectos: 3.00 %
- IVA: 18.00 %

## M Pavimentos urbanos

### MP Pavimentos urbanos

#### MPB Betuminosos

**MPB006** t Mistura betuminosa a frio AF.
Mistura betuminosa aberta a frio AF 8 C60B3, com inerte calcário de 8 mm de tamanho máximo, para uma tonelagem de aplicação de mais de 1000 t/dia.
Critérios considerados na determinação do preço da unidade de obra: O preço não inclui o transporte da mistura.
Inclui: Marcação de níveis. Espalhamento da mistura betuminosa. Compactação da camada de mistura betuminosa. Execução de juntas transversais e longitudinais na camada de mistura betuminosa. Limpeza final.
Critério de medição de projecto: Peso teórico calculado segundo documentação gráfica de Projecto.
Critério de medição de obra: Será verificado o peso da carga realmente chegada à obra, segundo especificações de Projecto.

| Código | Un | Descrição | Rendimento | Preço | Importância |
|---|---|---|---|---|---|
| mt47aag006aae | t | Mistura betuminosa aberta a frio AF 8 C60B3, com inerte calcário de 8 mm de tamanho máximo. (material) | 1.050 | 91943.61 | 96540.79 |
| mq11ext030 | h | Espalhadora asfáltica sobre rastos, de 81 kW. (equipamento) | 0.011 | 61132.82 | 672.46 |
| mq02ron010a | h | Cilindro vibratório tandem auto-propulsado, de 24,8 kW, de 2450 kg, largura de trabalho 100 cm. (equipamento) | 0.011 | 14986.30 | 164.85 |
| mq11com010 | h | Compactador de pneus auto-propulsado, de 12/22 t. (equipamento) | 0.011 | 17535.23 | 192.89 |
| mo041 | h | Oficial de 1ª construção de obra civil. (mão de obra) | 0.087 | 1055.59 | 91.84 |
| mo087 | h | Ajudante de construção de obra civil. (mão de obra) | 0.058 | 620.64 | 36.00 |
| % | % | Custos directos complementares | 2 % | 97698.83 | 1953.98 |
|  |  | Custos directos |  |  | 99652.81 |
