# Pavimento drenante, com grelha alveolar e relva

- Propriedade do ficheiro: CYPE INGENIEROS, S.A.
- Formato: FIEBDC-3/2002
- Âmbito geográfico: Angola
- Moeda: AOA
- Custos indirectos: 3.00 %
- IVA: 18.00 %

## M Pavimentos urbanos

### MP Pavimentos urbanos

#### MPD Drenantes

**MPD210** m² Pavimento drenante, com grelha alveolar e relva.
Pavimento drenante, para tráfego pedonal, com uma resistência à compressão de 400 N/mm², formado por geotêxtil não tecido composto por fibras de poliéster entrelaçadas, (120 g/m²), camada de drenagem compactada de brita filtrante não seleccionada, de 20 cm de espessura, geotêxtil não tecido composto por fibras de poliéster entrelaçadas, (120 g/m²), camada de nivelação compactada de areia com granulometria de 0 a 5 mm de diâmetro, limpa, de 4 cm de espessura, painel alveolar de polietileno e polipropileno, de 49,2x49,2x3,9 cm, cor verde, com geotêxtil de polipropileno incorporado numa das suas faces e camada de enchimento de terra vegetal crivada e mistura de sementes para relva cobrindo a placa alveolar.
Inclui: Transporte e descarga do material ao local de trabalho. Espalhamento e compactação da camada de drenagem. Espalhamento e compactação da camada de nivelação. Marcação e corte das grelhas alveolares. Disposição das grelhas alveolares. Adubação do fundo e espalhamento da camada de enchimento. Distribuição de sementes. Tapamento com húmus. Primeira rega.
Critério de medição de projecto: Superfície medida segundo documentação gráfica de Projecto.
Critério de medição de obra: Medir-se-á a superfície realmente executada segundo especificações de Projecto.

| Código | Un | Descrição | Rendimento | Preço | Importância |
|---|---|---|---|---|---|
| mt14gso020aaa | m² | Geotêxtil não tecido composto por fibras de poliéster entrelaçadas, com uma resistência à tracção longitudinal de 1,22 kN/m, uma resistência à tracção transversal de 1,44 kN/m, uma abertura de cone ao ensaio de perfuração dinâmica segundo NP EN ISO 13433 inferior a 45 mm, resistência CBR ao punçoamento 0,3 kN e uma massa superficial de 120 g/m². (material) | 2.100 | 560.15 | 1176.32 |
| mt01ard030b | t | Brita filtrante não seleccionada. (material) | 0.200 | 3164.56 | 632.91 |
| mt01ara010a | m³ | Areia com granulometria de 0 a 5 mm de diâmetro, limpa. (material) | 0.040 | 2389.30 | 95.57 |
| mt18rap020o | m² | Painel alveolar de polietileno e polipropileno, de 49,2x49,2x3,9 cm, cor verde, com geotêxtil de polipropileno incorporado numa das suas faces, para estabilização de pavimentos drenantes com relva. (material) | 1.050 | 23359.77 | 24527.76 |
| mt48tie030a | m³ | Terra vegetal crivada, fornecida a granel. (material) | 0.100 | 3488.47 | 348.85 |
| mt48tis010a | kg | Mistura de sementes para relva. (material) | 0.400 | 922.89 | 369.16 |
| mt48tif020a | kg | Adubo para pré-sementeira de relva. (material) | 0.035 | 211.95 | 7.42 |
| mt48tie040 | kg | Húmus limpo crivado. (material) | 5.000 | 5.08 | 25.40 |
| mt08aaa010a | m³ | Água. (material) | 0.500 | 281.96 | 140.98 |
| mq01pan070b | h | Mini pá carregadora sobre pneus, de 52 kW/1 m³ kW. (equipamento) | 0.026 | 9900.48 | 257.41 |
| mq02rod010d | h | Placa vibratória de condução manual, de 300 kg, largura de trabalho 70 cm, reversível. (equipamento) | 0.029 | 1925.26 | 55.83 |
| op00amo010 |  | Rebarbadora. | 1.000 | 0.00 | 0.00 |
| mo041 | h | Oficial de 1ª construção de obra civil. (mão de obra) | 0.289 | 1101.86 | 318.44 |
| mo087 | h | Ajudante de construção de obra civil. (mão de obra) | 0.577 | 647.80 | 373.78 |
| mo040 | h | Oficial de 1ª jardineiro. (mão de obra) | 0.289 | 1101.86 | 318.44 |
| mo115 | h | Operário jardineiro. (mão de obra) | 0.577 | 622.83 | 359.37 |
| % | % | Custos directos complementares | 2 % | 29007.64 | 580.15 |
|  |  | Custos directos |  |  | 29587.79 |
