# Pavimento com peças irregulares de pedra natural

- Propriedade do ficheiro: CYPE INGENIEROS, S.A.
- Formato: FIEBDC-3/2002
- Âmbito geográfico: Angola
- Moeda: AOA
- Custos indirectos: 3.00 %
- IVA: 18.00 %

## M Pavimentos urbanos

### MP Pavimentos urbanos

#### MPP De pedra natural

**MPP040** m² Pavimento com peças irregulares de pedra natural.
Pavimento com peças irregulares de granito, de entre 3 e 4 cm de espessura, acabamento natural, assentamento com argamassa de cimento M-5 e enchimento de juntas com o mesmo material. Incluindo preparação prévia das pedras, cortes, remates de cantos, realização de encontros com outros materiais, juntas e limpeza final.
Inclui: Preparação da superfície suporte. Preparação das peças. Colocação das peças. Enchimento das juntas. Limpeza.
Critério de medição de projecto: Superfície medida em projecção horizontal, segundo documentação gráfica de Projecto.
Critério de medição de obra: Medir-se-á, em projecção horizontal, a superfície realmente executada segundo especificações de Projecto.

| Código | Un | Descrição | Rendimento | Preço | Importância |
|---|---|---|---|---|---|
| mt19cir010i | m² | Peças irregulares de granito, de entre 3 e 4 cm de espessura, acabamento natural. (material) | 1.050 | 16897.95 | 17742.85 |
| mt09mor010c | m³ | Argamassa de cimento CEM II/B-L 32,5 N tipo M-5, confeccionada em obra com 230 kg/m³ de cimento e uma proporção em volume 1/6. (material) | 0.030 | 21381.38 | 641.44 |
| mt08aaa010a | m³ | Água. (material) | 0.020 | 278.17 | 5.56 |
| op00sie030 |  | Serra de disco de diamante, para mesa de trabalho, de corte húmido. | 1.000 | 0.00 | 0.00 |
| op00tal010 |  | Berbequim. | 1.000 | 0.00 | 0.00 |
| mo022 | h | Oficial de 1ª colocador de pedra natural. (mão de obra) | 0.721 | 1028.94 | 741.87 |
| mo060 | h | Ajudante de colocador de pedra natural. (mão de obra) | 0.721 | 604.97 | 436.18 |
| mo113 | h | Operário não qualificado construção. (mão de obra) | 0.144 | 581.64 | 83.76 |
| % | % | Custos directos complementares | 2 % | 19651.66 | 393.03 |
|  |  | Custos directos |  |  | 20044.69 |
