# Marca rodoviária de rebordo

- Propriedade do ficheiro: CYPE INGENIEROS, S.A.
- Formato: FIEBDC-3/2002
- Âmbito geográfico: Angola
- Moeda: AOA
- Custos indirectos: 3.00 %
- IVA: 18.00 %

## M Pavimentos urbanos

### MS Sinalização viária

#### MSH Sinalização horizontal

**MSH040** m Marca rodoviária de rebordo.
Aplicação manual de tinta alcídica cor preto, para marca rodoviária de rebordo, de 30 cm de largura.
Inclui: Varredura através de varredora mecânica. Aplicação manual da mistura.
Critério de medição de projecto: Comprimento medido segundo documentação gráfica de Projecto.
Critério de medição de obra: Medir-se-á o comprimento realmente executado segundo especificações de Projecto.

| Código | Un | Descrição | Rendimento | Preço | Importância |
|---|---|---|---|---|---|
| mt27mvh030c | kg | Tinta alcídica cor preto, segundo NP EN 1871. (material) | 0.216 | 3571.16 | 771.37 |
| mo041 | h | Oficial de 1ª construção de obra civil. (mão de obra) | 0.063 | 1028.94 | 64.82 |
| mo087 | h | Ajudante de construção de obra civil. (mão de obra) | 0.032 | 604.97 | 19.36 |
| % | % | Custos directos complementares | 2 % | 855.55 | 17.11 |
|  |  | Custos directos |  |  | 872.66 |
