# Pintura com tinta plástica em ciclovias

- Propriedade do ficheiro: CYPE INGENIEROS, S.A.
- Formato: FIEBDC-3/2002
- Âmbito geográfico: Angola
- Moeda: AOA
- Custos indirectos: 3.00 %
- IVA: 18.00 %

## M Pavimentos urbanos

### MS Sinalização viária

#### MSH Sinalização horizontal

**MSH100** m² Pintura com tinta plástica em ciclovias.
Aplicação manual de duas demãos de tinta plástica, anti-deslizante, cor branca, acabamento acetinado, textura lisa, a primeira demão diluída com 20% de água e a seguinte diluída com 5% de água ou não diluída, (rendimento: 0,08 l/m² cada demão); em ciclovias.
Inclui: Preparação e limpeza prévia do suporte. Preparação da mistura. Aplicação de uma demão de primário e uma demão de acabamento.
Critério de medição de projecto: Superfície medida segundo documentação gráfica de Projecto.
Critério de medição de obra: Medir-se-á a superfície realmente executada segundo especificações de Projecto.

| Código | Un | Descrição | Rendimento | Preço | Importância |
|---|---|---|---|---|---|
| mt27pii060x | l | Tinta plástica, à base de resinas acrílicas, cor branca, acabamento acetinado, textura lisa, anti-deslizante; para aplicar com trincha, rolo ou pistola. (material) | 0.160 | 14238.66 | 2278.19 |
| mo038 | h | Oficial de 1ª pintor. (mão de obra) | 0.115 | 1028.94 | 118.33 |
| mo076 | h | Ajudante de pintor. (mão de obra) | 0.115 | 604.97 | 69.57 |
| % | % | Custos directos complementares | 2 % | 2466.09 | 49.32 |
|  |  | Custos directos |  |  | 2515.41 |
