# Marcação de setas e inscrições em ciclovias

- Propriedade do ficheiro: CYPE INGENIEROS, S.A.
- Formato: FIEBDC-3/2002
- Âmbito geográfico: Angola
- Moeda: AOA
- Custos indirectos: 3.00 %
- IVA: 18.00 %

## M Pavimentos urbanos

### MS Sinalização viária

#### MSH Sinalização horizontal

**MSH130** m² Marcação de setas e inscrições em ciclovias.
Aplicação mecânica com máquina de accionamento manual de tinta alcídica cor branca, para marcação de setas e inscrições em ciclovias. Inclusive microesferas de vidro, para conseguir efeito retrorreflectora em seco e com húmidade ou chuva.
Inclui: Varredura através de varredora mecânica. Pré-marcação. Aplicação mecânica da mistura com máquina de accionamento manual.
Critério de medição de projecto: Superfície medida segundo documentação gráfica de Projecto.
Critério de medição de obra: Será medida a superfície realmente fresada segundo especificações de Projecto.

| Código | Un | Descrição | Rendimento | Preço | Importância |
|---|---|---|---|---|---|
| mt27mvh030a | kg | Tinta alcídica cor branca, segundo NP EN 1871. (material) | 0.720 | 3571.16 | 2571.24 |
| mt27mvh100b | kg | Microesferas de vidro. (material) | 0.450 | 2483.26 | 1117.47 |
| mq11bar010 | h | Varredora rebocada com motor auxiliar. (equipamento) | 0.001 | 17446.18 | 17.45 |
| mq08war010a | h | Máquina manual, para pintar marcas rodoviárias sobre faixa de rodagem. (equipamento) | 0.006 | 8792.43 | 52.75 |
| mo041 | h | Oficial de 1ª construção de obra civil. (mão de obra) | 0.050 | 1028.94 | 51.45 |
| mo087 | h | Ajudante de construção de obra civil. (mão de obra) | 0.101 | 604.97 | 61.10 |
| % | % | Custos directos complementares | 2 % | 3871.46 | 77.43 |
|  |  | Custos directos |  |  | 3948.89 |
